# Desmontagem de clarabóia pré-fabricada

- Propriedade do ficheiro: CYPE INGENIEROS, S.A.
- Formato: FIEBDC-3/2002
- Âmbito geográfico: Angola
- Moeda: AOA
- Custos indirectos: 3.00 %
- IVA: 18.00 %

## D Demolições

### DQ Coberturas

#### DQL Pontos de luz

**DQL010** Ud Desmontagem de clarabóia pré-fabricada.
Desmontagem de clarabóia pré-fabricada de abrir, de mais de 2,0 m² de superfície, com meios manuais, sem afectar a estabilidade dos elementos constructivos contiguos, e carga manual para camião ou contentor.
Inclui: Desmontagem do elemento. Remoção e armazenamento do material desmontado. Limpeza dos restos da obra. Carga manual do material desmontado e restos da obra para camião ou contentor.
Critério de medição de projecto: Número de unidades previstas, segundo documentação gráfica de Projecto.
Critério de medição de obra: Será medido o número de unidades realmente desmontadas segundo especificações de Projecto.

| Código | Un | Descrição | Rendimento | Preço | Importância |
|---|---|---|---|---|---|
| mo020 | h | Oficial de 1ª construção. (mão de obra) | 1.133 | 1028.94 | 1165.79 |
| mo113 | h | Operário não qualificado construção. (mão de obra) | 1.133 | 581.64 | 659.00 |
| % | % | Custos directos complementares | 2 % | 1824.79 | 36.50 |
|  |  | Custos directos |  |  | 1861.29 |
