# Elemento de fixação

- Propriedade do ficheiro: CYPE INGENIEROS, S.A.
- Formato: FIEBDC-3/2002
- Âmbito geográfico: Angola
- Moeda: AOA
- Custos indirectos: 3.00 %
- IVA: 18.00 %

## E Estruturas

### EH Betão armado

#### EHW Ancoragens estruturais

**EHW024** Ud Elemento de fixação.
Varão roscado com porca e anilha de aço inoxidável A4-70, segundo NP EN ISO 3506-1, de 12 mm de diâmetro e 220 mm de comprimento.
Inclui: Inserção do elemento de fixação. Aplicação do par de aperto com chave dinamométrica.
Critério de medição de projecto: Número de unidades previstas, segundo documentação gráfica de Projecto.
Critério de medição de obra: Medir-se-á o número de unidades realmente executadas segundo especificações de Projecto.

| Código | Un | Descrição | Rendimento | Preço | Importância |
|---|---|---|---|---|---|
| mt26reh305yg | Ud | Ancoragem composta por varão roscado de aço inoxidável A4-70, segundo NP EN ISO 3506-1 de 12 mm de diâmetro, e 220 mm de comprimento, porca e anilha, para fixações sobre estruturas de betão. (material) | 1.000 | 7871.22 | 7871.22 |
| mo020 | h | Oficial de 1ª construção. (mão de obra) | 0.031 | 1028.94 | 31.90 |
| mo112 | h | Operário especializado construção. (mão de obra) | 0.031 | 591.15 | 18.33 |
| % | % | Custos directos complementares | 2 % | 7921.45 | 158.43 |
|  |  | Custos directos |  |  | 8079.88 |
