# Ancoragem mecânica por aparafusamento, sobre o elemento de betão

- Propriedade do ficheiro: CYPE INGENIEROS, S.A.
- Formato: FIEBDC-3/2002
- Âmbito geográfico: Angola
- Moeda: AOA
- Custos indirectos: 3.00 %
- IVA: 18.00 %

## E Estruturas

### EH Betão armado

#### EHW Ancoragens estruturais

**EHW025** Ud Ancoragem mecânica por aparafusamento, sobre o elemento de betão.
Ancoragem mecânica tipo parafuso de cabeça hexagonal com anilha, de aço inoxidável, 10x115 55/45/25, de 10 mm de diâmetro e 115 mm de comprimento, com três opções de encastramento, aparafusada directamente na perfuração de 10 mm de diâmetro e 70, 80 ou 100 mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi107el | Ud | Ancoragem mecânica tipo parafuso de cabeça hexagonal com anilha, de aço inoxidável, 10x115 55/45/25, de 10 mm de diâmetro e 115 mm de comprimento, com três opções de encastramento, para fixação sobre elementos de betão, fissurados ou não fissurados. (material) | 1.000 | 16815.64 | 16815.64 |
| op00tal010 |  | Berbequim. | 1.000 | 0.00 | 0.00 |
| mo020 | h | Oficial de 1ª construção. (mão de obra) | 0.089 | 1028.94 | 91.58 |
| mo112 | h | Operário especializado construção. (mão de obra) | 0.089 | 591.15 | 52.61 |
| % | % | Custos directos complementares | 2 % | 16959.83 | 339.20 |
|  |  | Custos directos |  |  | 17299.03 |
