# Madre de madeira serrada

- Propriedade do ficheiro: CYPE INGENIEROS, S.A.
- Formato: FIEBDC-3/2002
- Âmbito geográfico: Angola
- Moeda: AOA
- Custos indirectos: 3.00 %
- IVA: 18.00 %

## E Estruturas

### EM Madeira

#### EMC Estruturas para coberturas

**EMC035** m³ Madre de madeira serrada.
Madre de madeira serrada de pinho, de 75x150 mm de secção, com acabamento polido; fixada sobre as asnas com parafusos de cabeça escareada, de aço com carbono.
Inclui: Marcação da disposição das madres sobre as asnas. Colocação das madres sobre as asnas. Colocação e nivelamento. Fixação às asnas.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee101gf | m³ | Madeira serrada de pinho para madres, de até 5 m de comprimento, de 75x150 mm de secção, com acabamento polido. (material) | 1.000 | 114842.85 | 114842.85 |
| mt07emr118lb | Ud | Parafuso de cabeça escareada, de 6 mm de diâmetro e 120 mm de comprimento, de aço com carbono, com tratamento superficial à base de resina epóxi, para classes de serviço 1, 2 e 3 segundo NP EN 1995-1-1. (material) | 507.937 | 121.40 | 61663.55 |
| op00cep010 |  | Plainas. | 1.000 | 0.00 | 0.00 |
| op00ato010 |  | Aparafusadora. | 1.000 | 0.00 | 0.00 |
| op00tal010 |  | Berbequim. | 1.000 | 0.00 | 0.00 |
| op00cor050 |  | Cortadora manual de madeira, de disco. | 1.000 | 0.00 | 0.00 |
| mo048 | h | Oficial de 1ª montador de estruturas de madeira. (mão de obra) | 29.516 | 1098.52 | 32423.92 |
| mo095 | h | Ajudante de montador de estruturas de madeira. (mão de obra) | 14.758 | 645.44 | 9525.40 |
| % | % | Custos directos complementares | 2 % | 218455.72 | 4369.11 |
|  |  | Custos directos |  |  | 222824.83 |
