# Alpendre de madeira

- Propriedade do ficheiro: CYPE INGENIEROS, S.A.
- Formato: FIEBDC-3/2002
- Âmbito geográfico: Angola
- Moeda: AOA
- Custos indirectos: 3.00 %
- IVA: 18.00 %

## E Estruturas

### EM Madeira

#### EMP Alpendres e palas

**EMP020** Ud Alpendre de madeira.
Alpendre de madeira lamelada de abeto tratada em autoclave, de 4700x3550x2100 mm e 16,7 m² de superfície. Inclusive acessórios, peças especiais, elementos de ancoragem e verniz para tratamento de protecção.
Inclui: Marcação de alinhamentos e níveis. Montagem do alpendre. Envernizamento.
Critério de medição de projecto: Número de unidades previstas, segundo documentação gráfica de Projecto.
Critério de medição de obra: Medir-se-á o número de unidades realmente executadas segundo especificações de Projecto.

| Código | Un | Descrição | Rendimento | Preço | Importância |
|---|---|---|---|---|---|
| mt07emo020d | Ud | Alpendre de madeira lamelada de abeto tratada em autoclave, de 4700x3550x2100 mm e 16,7 m² de superfície, inclusive acessórios, peças especiais, elementos de ancoragem e verniz para tratamento de protecção. (material) | 1.000 | 587033.62 | 587033.62 |
| op00tal010 |  | Berbequim. | 1.000 | 0.00 | 0.00 |
| op00ato010 |  | Aparafusadora. | 1.000 | 0.00 | 0.00 |
| mo048 | h | Oficial de 1ª montador de estruturas de madeira. (mão de obra) | 2.623 | 1098.52 | 2881.42 |
| mo095 | h | Ajudante de montador de estruturas de madeira. (mão de obra) | 2.623 | 645.44 | 1692.99 |
| % | % | Custos directos complementares | 2 % | 591608.03 | 11832.16 |
|  |  | Custos directos |  |  | 603440.19 |
