# Ancoragem mecânica por aparafusamento sobre a fundação de pilar pré-fabricado de betão

- Propriedade do ficheiro: CYPE INGENIEROS, S.A.
- Formato: FIEBDC-3/2002
- Âmbito geográfico: Angola
- Moeda: AOA
- Custos indirectos: 3.00 %
- IVA: 18.00 %

## E Estruturas

### EP Pré-fabricadas de betão

#### EPS Pilares

**EPS020** Ud Ancoragem mecânica por aparafusamento sobre a fundação de pilar pré-fabricado de betão.
Ancoragem mecânica sobre a fundação de pilar pré-fabricado de betão de 50x40 cm, com 6 parafusos de aço de alta resistência de 30 mm de diâmetro e 50 cm de comprimento, com limite elástico 780 N/mm².
Inclui: Implantação da posição da ancoragem. Colocação dos parafusos e aparafusamento dos mesmos.
Critério de medição de projecto: Número de unidades previstas, segundo documentação gráfica de Projecto.
Critério de medição de obra: Medir-se-á o número de unidades realmente executadas segundo especificações de Projecto.

| Código | Un | Descrição | Rendimento | Preço | Importância |
|---|---|---|---|---|---|
| mt07aav060e | Ud | Parafuso de aço de alta resistência, qualidade 8.8 segundo EN ISO 898-1, de 30 mm de diâmetro e 50 cm de comprimento, com limite elástico 780 N/mm², com porcas e anilhas, para ancoragem de elementos pré-fabricados de betão. (material) | 6.000 | 2126.76 | 12760.56 |
| mo020 | h | Oficial de 1ª construção. (mão de obra) | 0.721 | 1028.94 | 741.87 |
| mo112 | h | Operário especializado construção. (mão de obra) | 0.721 | 591.15 | 426.22 |
| % | % | Custos directos complementares | 2 % | 13928.65 | 278.57 |
|  |  | Custos directos |  |  | 14207.22 |
