# Ancoragem mecânica por aparafusamento sobre a fundação de pilar pré-fabricado de betão

- Propriedade do ficheiro: CYPE INGENIEROS, S.A.
- Formato: FIEBDC-3/2002
- Âmbito geográfico: Angola
- Moeda: AOA
- Custos indirectos: 3.00 %
- IVA: 18.00 %

## E Estruturas

### EP Pré-fabricadas de betão

#### EPS Pilares

**EPS020** Ud Ancoragem mecânica por aparafusamento sobre a fundação de pilar pré-fabricado de betão.
Ancoragem mecânica sobre a fundação de pilar pré-fabricado de betão de 60x40 cm, com 8 parafusos de aço de alta resistência de 39 mm de diâmetro e 70 cm de comprimento, com limite elástico 780 N/mm².
Inclui: Implantação da posição da ancoragem. Colocação dos parafusos e aparafusamento dos mesmos.
Critério de medição de projecto: Número de unidades previstas, segundo documentação gráfica de Projecto.
Critério de medição de obra: Medir-se-á o número de unidades realmente executadas segundo especificações de Projecto.

| Código | Un | Descrição | Rendimento | Preço | Importância |
|---|---|---|---|---|---|
| mt07aav060i | Ud | Parafuso de aço de alta resistência, qualidade 8.8 segundo EN ISO 898-1, de 39 mm de diâmetro e 70 cm de comprimento, com limite elástico 780 N/mm², com porcas e anilhas, para ancoragem de elementos pré-fabricados de betão. (material) | 8.000 | 5400.31 | 43202.48 |
| mo020 | h | Oficial de 1ª construção. (mão de obra) | 0.787 | 1028.94 | 809.78 |
| mo112 | h | Operário especializado construção. (mão de obra) | 0.787 | 591.15 | 465.24 |
| % | % | Custos directos complementares | 2 % | 44477.50 | 889.55 |
|  |  | Custos directos |  |  | 45367.05 |
