# Divisória de alumínio

- Propriedade do ficheiro: CYPE INGENIEROS, S.A.
- Formato: FIEBDC-3/2002
- Âmbito geográfico: Angola
- Moeda: AOA
- Custos indirectos: 3.00 %
- IVA: 18.00 %

## F Fachadas, divisões e protecções

### FO Divisórias e paredes móveis

#### FOL De alumínio

**FOL010** Ud Divisória de alumínio.
Divisória envidraçada de 4x2,9 m, com vidro incolor, perfis de alumínio pré-lacado e remate superior envidraçado. Incluindo ferragens, remates, vedação de juntas, suportes, encontros com outros tipos de paramentos, colocação de canalizações para instalações e execução de aberturas para mecanismos eléctricos. Totalmente terminada.
Inclui: Marcação dos pontos de fixação. Aprumo, nivelamento e fixação dos perfis que formam a estrutura. Colocação e fixação dos painéis. Colocação da canalização para instalações. Tratamento de juntas. Remate do perímetro do elemento, pelas duas faces.
Critério de medição de projecto: Número de unidades previstas, segundo documentação gráfica de Projecto.
Critério de medição de obra: Medir-se-á o número de unidades realmente executadas segundo especificações de Projecto.

| Código | Un | Descrição | Rendimento | Preço | Importância |
|---|---|---|---|---|---|
| mt26mal020a | m | Perfil em "U" de alumínio pré-lacado para divisórias. (material) | 9.700 | 9234.06 | 89570.38 |
| mt26mal030a | m | Rodapé de alumínio pré-lacado para divisórias. (material) | 3.900 | 11818.13 | 46090.71 |
| mt21vpi010d | m² | Vidro incolor, de 8 mm de espessura. Segundo NP EN 410 e NP EN 673. (material) | 11.000 | 36264.69 | 398911.59 |
| mt26mac040 | m | Perfil de alumínio lacado para fixação do vidro em divisórias. (material) | 26.000 | 6931.91 | 180229.66 |
| op00ato010 |  | Aparafusadora. | 1.000 | 0.00 | 0.00 |
| mo011 | h | Oficial de 1ª montador. (mão de obra) | 7.868 | 1057.30 | 8318.84 |
| mo080 | h | Ajudante de montador. (mão de obra) | 7.868 | 604.97 | 4759.90 |
| % | % | Custos directos complementares | 2 % | 727881.08 | 14557.62 |
|  |  | Custos directos |  |  | 742438.70 |
