# Perfil autocolante de transição entre pavimentos a diferentes níveis, de alumínio

- Propriedade do ficheiro: CYPE INGENIEROS, S.A.
- Formato: FIEBDC-3/2002
- Âmbito geográfico: Angola
- Moeda: AOA
- Custos indirectos: 3.00 %
- IVA: 18.00 %

## H Remates e trabalhos auxiliares

### HD Perfis decorativos

#### HDS Perfis para juntas entre pavimentos

**HDS021** m Perfil autocolante de transição entre pavimentos a diferentes níveis, de alumínio.
Perfil autocolante de transição entre pavimentos a diferentes níveis, de alumínio anodizado, com superfície estriada, de 40 mm de largura para salvar desníveis entre 14 e 15 mm.
Inclui: Preparação da superfície suporte. Marcação. Corte e preparação. Colocação e fixação.
Critério de medição de projecto: Comprimento medido segundo documentação gráfica de Projecto. Não foi incrementada a medição por perdas, uma vez que na composição se considerou 5% a mais.
Critério de medição de obra: Medir-se-á o comprimento realmente executado segundo especificações de Projecto.

| Código | Un | Descrição | Rendimento | Preço | Importância |
|---|---|---|---|---|---|
| mt18jpc060jh | m | Perfil autocolante de transição entre pavimentos a diferentes níveis, de alumínio anodizado, com superfície estriada, de 40 mm de largura para salvar desníveis entre 14 e 15 mm. (material) | 1.050 | 10897.12 | 11441.98 |
| mo023 | h | Oficial de 1ª ladrilhador. (mão de obra) | 0.066 | 1028.94 | 67.91 |
| % | % | Custos directos complementares | 2 % | 11509.89 | 230.20 |
|  |  | Custos directos |  |  | 11740.09 |
