# Padieira de betão polímero, de 19x5 cm

- Propriedade do ficheiro: CYPE INGENIEROS, S.A.
- Formato: FIEBDC-3/2002
- Âmbito geográfico: Angola
- Custos indirectos: 3.00 %
- IVA: 18.00 %

## H Remates e trabalhos auxiliares

### HR Remates

#### HRD Padieiras

**HRD010** m Padieira de betão polímero, de 19x5 cm.
Fornecimento e colocação de padieira de betão polímero, de 19x5 cm, com pingadeira e ancoragem metálica de aço galvanizado, encastrada nas ombreiras, assente com uma camada de argamassa de cimento, confeccionada em obra, com aditivo hidrófugo, dosificação 1:3, com uma espessura de 15 mm, sobre a que se introduzem as ancoragens metálicas, prevendo uma junta de 5 mm entre peças. Inclusive vedação entre peças e uniões com as paredes e caixilharias com massa de poliuretano de grande flexibilidade.
Inclui: Marcação das peças no vão. Colocação de réguas e prumadas fixas ao muro. Colocação, aprume, nivelação e alinhamento. Vedação de juntas e limpeza da padieira.
Critério de medição de projecto: Largura da abertura, medida segundo documentação gráfica de Projecto, incrementada em 5 cm para cada lado.
Critério de medição de obra: Medir-se-á, com a largura da abertura, o comprimento realmente executado segundo especificações de Projecto, incluindo as entregas nos apoios.

| Código | Un | Descrição | Rendimento | Preço | Importância |
|---|---|---|---|---|---|
| mt08aaa010a | m³ | Água. (material) | 0.006 | 1.60 | 0.01 |
| mt01arg005a | t | Areia de pedreira, para argamassa preparada em obra. (material) | 0.006 | 16.33 | 0.10 |
| mt08cem000k | kg | Cimento cinzento em sacos. (material) | 1.913 | 0.12 | 0.23 |
| mt08adt010 | kg | Aditivo hidrófugo para impermeabilização de argamassas ou betões. (material) | 0.038 | 1.28 | 0.05 |
| mt20dho010d | m | Padieira de betão polímero, de 19x5 cm, com pingadeira e ancoragem metálica de aço galvanizado. (material) | 1.050 | 47.23 | 49.59 |
| mq06hor010 | h | Betoneira. (equipamento) | 0.010 | 1.21 | 0.01 |
| op00amo010 |  | Rebarbadora. | 1.000 | 0.00 | 0.00 |
| mo019 | h | Oficial de 1ª construção. (mão de obra) | 0.251 | 2.90 | 0.73 |
| mo111 | h | Operário não qualificado construção. (mão de obra) | 0.292 | 1.83 | 0.53 |
| % | % | Custos directos complementares | 2 % | 51.25 | 1.03 |
|  |  | Custos directos |  |  | 52.28 |
