# Abertura de roços

- Propriedade do ficheiro: CYPE INGENIEROS, S.A.
- Formato: FIEBDC-3/2002
- Âmbito geográfico: Angola
- Moeda: AOA
- Custos indirectos: 3.00 %
- IVA: 18.00 %

## H Remates e trabalhos auxiliares

### HY Trabalhos auxiliares de pedreiro

#### HYO Para ofícios

**HYO010** m Abertura de roços.
Abertura e tapamento de roços com argamassa de cimento, confeccionada em obra, dosificação 1:6 em alvenaria de tijolo cerâmico térmico, com máquina de abertura de roços eléctrica sem afectar a estabilidade do elemento construtivo.
Inclui: Preparação da zona de trabalho. Protecção dos elementos da envolvente. Marcação. Execução do roço com máquina de abertura de roços eléctrica. Tapamento de roços. Remoção e acumulação de entulho. Limpeza dos restos da obra. Carga de entulho para camião ou contentor.
Critério de medição de projecto: Comprimento medido segundo documentação gráfica de Projecto.
Critério de medição de obra: Medir-se-á o comprimento realmente executado segundo especificações de Projecto.

| Código | Un | Descrição | Rendimento | Preço | Importância |
|---|---|---|---|---|---|
| mt08aaa010a | m³ | Água. (material) | 0.006 | 279.70 | 1.68 |
| mt01arg005a | t | Areia de pedreira, para argamassa preparada em obra. (material) | 0.008 | 2992.57 | 23.94 |
| mt08cem000l | kg | Cimento cinzento em sacos. (material) | 1.250 | 18.65 | 23.31 |
| mq06hor010 | h | Betoneira eléctrica com uma capacidade de amassadura de 160 l. (equipamento) | 0.005 | 907.30 | 4.54 |
| op00roz010 |  | Máquina de abrir roços. | 1.000 | 0.00 | 0.00 |
| mo113 | h | Operário não qualificado construção. (mão de obra) | 0.426 | 581.64 | 247.78 |
| % | % | Custos directos complementares | 2 % | 301.25 | 6.03 |
|  |  | Custos directos |  |  | 307.28 |
