# Colocação e fixação de pré-aros de madeira a estrutura autoportante de parede de placas

- Propriedade do ficheiro: CYPE INGENIEROS, S.A.
- Formato: FIEBDC-3/2002
- Âmbito geográfico: Angola
- Moeda: AOA
- Custos indirectos: 3.00 %
- IVA: 18.00 %

## H Remates e trabalhos auxiliares

### HY Trabalhos auxiliares de pedreiro

#### HYO Para ofícios

**HYO040** Ud Colocação e fixação de pré-aros de madeira a estrutura autoportante de parede de placas.
Colocação e fixação de pré-aros de madeira a estrutura autoportante de parede de placas, com parafusos, durante a execução da parede e com o pavimento colocado, para fixar posteriormente, sobre ele, o aro da caixilharia de mais de 4 m² de superfície.
Inclui: Marcação. Nivelação e aprume. Fixação definitiva do pré-aro.
Critério de medição de projecto: Número de unidades previstas, segundo documentação gráfica de Projecto.
Critério de medição de obra: Medir-se-á o número de unidades realmente executadas segundo especificações de Projecto.

| Código | Un | Descrição | Rendimento | Preço | Importância |
|---|---|---|---|---|---|
| op00ato010 |  | Aparafusadora. | 1.000 | 0.00 | 0.00 |
| mo020 | h | Oficial de 1ª construção. (mão de obra) | 0.485 | 1028.94 | 499.04 |
| mo113 | h | Operário não qualificado construção. (mão de obra) | 0.485 | 581.64 | 282.10 |
| % | % | Custos directos complementares | 2 % | 781.14 | 15.62 |
|  |  | Custos directos |  |  | 796.76 |
