# Mastro para a fixação de antenas

- Propriedade do ficheiro: CYPE INGENIEROS, S.A.
- Formato: FIEBDC-3/2002
- Âmbito geográfico: Angola
- Moeda: AOA
- Custos indirectos: 3.00 %
- IVA: 18.00 %

## I Instalações

### IA Audiovisuais

#### IAA Rede de cabos coaxiais

**IAA031** Ud Mastro para a fixação de antenas.
Mastro para fixação de 1 antena, de tubo de aço com tratamento anticorrosão, de 1,65 m de altura, 35 mm de diâmetro e 1,5 mm de espessura. Inclusive grupo de espias para fixação do mastro, ancoragens e quantos acessórios sejam necessários para a sua correcta instalação.
Inclui: Marcação. Montagem.
Critério de medição de projecto: Número de unidades previstas, segundo documentação gráfica de Projecto.
Critério de medição de obra: Medir-se-á o número de unidades realmente executadas segundo especificações de Projecto.

| Código | Un | Descrição | Rendimento | Preço | Importância |
|---|---|---|---|---|---|
| mt40saf010aj | Ud | Mastro para fixação de antenas, de tubo de aço com tratamento anticorrosão, de 1,65 m de altura, 35 mm de diâmetro e 1,5 mm de espessura, união por encaixe. Inclusive acessórios. (material) | 1.000 | 14555.10 | 14555.10 |
| mt40saf011m | Ud | Garra de ancoragem a obra em L para mastro, para colocação em superfície, de 200 mm de comprimento e 4 mm de espessura, com abraçadeira. (material) | 1.000 | 6020.41 | 6020.41 |
| mt40saf050a | m | Cabo de aço de 2 mm de diâmetro, para grupo de espias de fixação de mastro. Inclusive placa base, ferragens e tensores. (material) | 4.500 | 1731.79 | 7793.06 |
| mo001 | h | Oficial de 1ª instalador de telecomunicações. (mão de obra) | 1.311 | 1057.30 | 1386.12 |
| mo056 | h | Ajudante de instalador de telecomunicações. (mão de obra) | 1.311 | 603.82 | 791.61 |
| % | % | Custos directos complementares | 2 % | 30546.30 | 610.93 |
|  |  | Custos directos |  |  | 31157.23 |
