# Adaptador

- Propriedade do ficheiro: CYPE INGENIEROS, S.A.
- Formato: FIEBDC-3/2002
- Âmbito geográfico: Angola
- Moeda: AOA
- Custos indirectos: 3.00 %
- IVA: 18.00 %

## I Instalações

### IA Audiovisuais

#### IAA Rede de cabos coaxiais

**IAA108** Ud Adaptador.
Adaptador com conectores macho, tipo "F" de montagem rápida.
Inclui: Colocação. Ligação e verificação do seu correcto funcionamento.
Critério de medição de projecto: Número de unidades previstas, segundo documentação gráfica de Projecto.
Critério de medição de obra: Medir-se-á o número de unidades realmente executadas segundo especificações de Projecto.

| Código | Un | Descrição | Rendimento | Preço | Importância |
|---|---|---|---|---|---|
| mt40irt050b | Ud | Adaptador com conectores macho, tipo "F" de montagem rápida. (material) | 1.000 | 1953.36 | 1953.36 |
| mo001 | h | Oficial de 1ª instalador de telecomunicações. (mão de obra) | 0.066 | 1084.69 | 71.59 |
| mo056 | h | Ajudante de instalador de telecomunicações. (mão de obra) | 0.066 | 619.46 | 40.88 |
| % | % | Custos directos complementares | 2 % | 2065.83 | 41.32 |
|  |  | Custos directos |  |  | 2107.15 |
