# Repartidor geral de fibra óptica

- Propriedade do ficheiro: CYPE INGENIEROS, S.A.
- Formato: FIEBDC-3/2002
- Âmbito geográfico: Angola
- Moeda: AOA
- Custos indirectos: 3.00 %
- IVA: 18.00 %

## I Instalações

### IA Audiovisuais

#### IAO Rede de fibra óptica

**IAO010** Ud Repartidor geral de fibra óptica.
Repartidor geral de fibra óptica (RG-FO) em armário mural, para 6 fibras ópticas, formado por caixa mural de aço galvanizado e 1 módulo óptico de 12 conectores tipo SC simples, de aço galvanizado.
Critérios considerados na determinação do preço da unidade de obra: O preço não inclui o armário mural.
Inclui: Colocação da caixa no armário mural. Colocação dos módulos ópticos. Ligação e verificação do seu correcto funcionamento.
Critério de medição de projecto: Número de unidades previstas, segundo documentação gráfica de Projecto.
Critério de medição de obra: Medir-se-á o número de unidades realmente executadas segundo especificações de Projecto.

| Código | Un | Descrição | Rendimento | Preço | Importância |
|---|---|---|---|---|---|
| mt40foa030J | Ud | Caixa mural com capacidade para 2 módulos ópticos, de aço galvanizado, de 320x300x60 mm, para instalações de fibra óptica. Inclusive fecho com chave, acessórios e fixações. (material) | 1.000 | 165911.00 | 165911.00 |
| mt40fod010 | Ud | Módulo óptico de 12 conectores tipo SC/APC simples, de aço galvanizado, de 200x120x20 mm. (material) | 1.000 | 172088.69 | 172088.69 |
| mo001 | h | Oficial de 1ª instalador de telecomunicações. (mão de obra) | 0.918 | 1084.69 | 995.75 |
| mo056 | h | Ajudante de instalador de telecomunicações. (mão de obra) | 0.918 | 619.46 | 568.66 |
| % | % | Custos directos complementares | 2 % | 339564.10 | 6791.28 |
|  |  | Custos directos |  |  | 346355.38 |
