# Termostato de zona

- Propriedade do ficheiro: CYPE INGENIEROS, S.A.
- Formato: FIEBDC-3/2002
- Âmbito geográfico: Angola
- Moeda: AOA
- Custos indirectos: 3.00 %
- IVA: 18.00 %

## I Instalações

### IB Sistemas de climatização

#### IBZ Sistema Airzone

**IBZ005** Ud Termostato de zona.
Interface de controlo de utilizador, Blueface AZCE6BLUEZEROCN "AIRZONE", ecrã táctil capacitivo de 3,5" a cores, de aço e vidro, ligação por cabo, montagem em superfície, cor preto, para controlo da temperatura, do modo de funcionamento e da velocidade do ventilador no sistema, com leitura de temperatura ambiente e humidade relativa de zona, controlo de etapas de configuração (ar, radiante ou combinado), função Eco-Adapt (selecção do nível de eficiência energética do sistema), função Sleep, programações horárias das temperaturas de zona e de modo, informação de consumo, acesso remoto a outras zonas do sistema, informação climática e do consumo da máquina e 6 idiomas disponíveis (espanhol, inglês, francês, italiano, alemão e português).
Inclui: Marcação. Colocação e fixação. Ligação.
Critério de medição de projecto: Número de unidades previstas, segundo documentação gráfica de Projecto.
Critério de medição de obra: Medir-se-á o número de unidades realmente executadas segundo especificações de Projecto.

| Código | Un | Descrição | Rendimento | Preço | Importância |
|---|---|---|---|---|---|
| mt42air650ab | Ud | Interface de controlo de utilizador, Blueface AZCE6BLUEZEROCN "AIRZONE", ecrã táctil capacitivo de 3,5" a cores, de aço e vidro, ligação por cabo, montagem em superfície, cor preto, para controlo da temperatura, do modo de funcionamento e da velocidade do ventilador no sistema, com leitura de temperatura ambiente e humidade relativa de zona, controlo de etapas de configuração (ar, radiante ou combinado), função Eco-Adapt (selecção do nível de eficiência energética do sistema), função Sleep, programações horárias das temperaturas de zona e de modo, informação de consumo, acesso remoto a outras zonas do sistema, informação climática e do consumo da máquina e 6 idiomas disponíveis (espanhol, inglês, francês, italiano, alemão e português). (material) | 1.000 | 232263.46 | 232263.46 |
| mo005 | h | Oficial de 1ª instalador de ar condicionado. (mão de obra) | 0.131 | 1084.69 | 142.09 |
| mo104 | h | Ajudante de instalador de ar condicionado. (mão de obra) | 0.105 | 619.46 | 65.04 |
| % | % | Custos directos complementares | 2 % | 232470.59 | 4649.41 |
|  |  | Custos directos |  |  | 237120.00 |
