# Regulação e controlo centralizado

- Propriedade do ficheiro: CYPE INGENIEROS, S.A.
- Formato: FIEBDC-3/2002
- Âmbito geográfico: Angola
- Moeda: AOA
- Custos indirectos: 3.00 %
- IVA: 18.00 %

## I Instalações

### IC Aquecimento, arrefecimento, climatização e A.Q.S.

#### ICF Unidades não autónomas de climatização

**ICF001** Ud Regulação e controlo centralizado.
Regulação e controlo centralizado, formado por: controlador de fan-coil (FCC), configurado como principal; sonda de temperatura para retorno; termostato de ambiente (RU) multifuncional. Totalmente montado, ligado e colocado em funcionamento pela empresa instaladora para a verificação do seu correcto funcionamento.
Inclui: Implantação da unidade. Colocação e fixação da unidade. Ligação com o fan-coil. Colocação em funcionamento.
Critério de medição de projecto: Número de unidades previstas, segundo documentação gráfica de Projecto.
Critério de medição de obra: Medir-se-á o número de unidades realmente executadas segundo especificações de Projecto.

| Código | Un | Descrição | Rendimento | Preço | Importância |
|---|---|---|---|---|---|
| mt42cnt090b | Ud | Controlador de fan-coil (FCC), configurado como principal, com acção proporcional sobre válvula e gestão automática de até 3 velocidades de ventilação, entrada digital com função configurável desde o controlador central do sistema. (material) | 1.000 | 204509.10 | 204509.10 |
| mt42cnt110a | Ud | Sonda de temperatura de retorno. (material) | 1.000 | 14268.08 | 14268.08 |
| mt42cnt100a | Ud | Termostato ambiente (RU) multi-funcional, com sonda de temperatura incorporada e display digital para ajuste e visualização de temperatura, modo de funcionamento e velocidade de ventilação. (material) | 1.000 | 71340.38 | 71340.38 |
| mt35cep010aa | m | Cabo unipolar H07V-U, sendo a sua tensão atribuída de 450/750 V, reacção ao fogo classe Eca segundo NP EN 50575, com condutor unifilar de cobre classe 1 de 1,5 mm² de secção, com isolamento de PVC. Segundo NP 2356-3. (material) | 6.000 | 93.81 | 562.86 |
| mt35tpt010ke | m | Tubo rígido de PVC VD-F de 16 mm de diâmetro exterior e 1,3 mm de espessura. Resistência à compressão 1250 N, resistência ao impacto 6 joules, temperatura de trabalho -25°C até 90°C, classificação 4442, segundo NP EN 61386-1 e NP EN 61386-21, com o preço incrementado em 20% relativamente a acessórios e peças especiais. (material) | 3.000 | 2111.68 | 6335.04 |
| mo005 | h | Oficial de 1ª instalador de ar condicionado. (mão de obra) | 1.456 | 1057.30 | 1539.43 |
| mo104 | h | Ajudante de instalador de ar condicionado. (mão de obra) | 1.456 | 603.82 | 879.16 |
| % | % | Custos directos complementares | 2 % | 299434.05 | 5988.68 |
|  |  | Custos directos |  |  | 305422.73 |
