# Comporta hidráulica de enchimento de silo para armazenamento de biomassa

- Propriedade do ficheiro: CYPE INGENIEROS, S.A.
- Formato: FIEBDC-3/2002
- Âmbito geográfico: Angola
- Moeda: AOA
- Custos indirectos: 3.00 %
- IVA: 18.00 %

## I Instalações

### IC Aquecimento, arrefecimento, climatização e A.Q.S.

#### ICQ Caldeiras de biomassa

**ICQ080** Ud Comporta hidráulica de enchimento de silo para armazenamento de biomassa.
Comporta hidráulica de enchimento de 2000x3000 mm para silo de armazenamento de biomassa, sobrecarga máxima de tráfego de 20 kN/m², composta por placa de alumínio, aro e grelha de protecção de aço galvanizado; com drenagem para água da chuva. Totalmente montada.
Inclui: Marcação. Colocação da comporta.
Critério de medição de projecto: Número de unidades previstas, segundo documentação gráfica de Projecto.
Critério de medição de obra: Medir-se-á o número de unidades realmente executadas segundo especificações de Projecto.

| Código | Un | Descrição | Rendimento | Preço | Importância |
|---|---|---|---|---|---|
| mt38gil800b | Ud | Comporta hidráulica de enchimento de 2000x3000 mm para silo de armazenamento de biomassa, sobrecarga máxima de tráfego de 20 kN/m², composta por placa de alumínio, aro e grelha de protecção de aço galvanizado; com drenagem para água da chuva. (material) | 1.000 | 16035073.70 | 16035073.70 |
| mo020 | h | Oficial de 1ª construção. (mão de obra) | 7.868 | 1055.59 | 8305.38 |
| mo113 | h | Operário não qualificado construção. (mão de obra) | 7.868 | 596.70 | 4694.84 |
| % | % | Custos directos complementares | 2 % | 16048073.92 | 320961.48 |
|  |  | Custos directos |  |  | 16369035.40 |
