# Recuperador de calor e humidade ar-ar, com bateria de água. Instalação em tecto

- Propriedade do ficheiro: CYPE INGENIEROS, S.A.
- Formato: FIEBDC-3/2002
- Âmbito geográfico: Angola
- Moeda: AOA
- Custos indirectos: 3.00 %
- IVA: 18.00 %

## I Instalações

### IC Aquecimento, arrefecimento, climatização e A.Q.S.

#### ICR Sistemas de condução de ar

**ICR117** Ud Recuperador de calor e humidade ar-ar, com bateria de água. Instalação em tecto.
Recuperador de calor ar-ar, classe de eficiência energética A, caudal de ar 300 m³/h, consumo eléctrico 163 W, eficiência de recuperação calorífica 92%, dimensões 310x1185x644 mm, peso 37 kg, pressão estática de ar nominal 300 Pa, alimentação monofásica (230V/50Hz), com ligações de 160 mm de diâmetro, ligações de 160 mm de diâmetro, permutador de placas de fluxo cruzado extraível para limpeza, ventiladores centrífugos com motor de tipo EC de baixo consumo, filtro de ar ISO 60% (G4), 2 entradas analógicas 0-10V e bypass com servomotor para alteração de modo de operação de recuperação a free-cooling; bateria de água para pós-aquecimento. Instalação em tecto. Inclusive elementos para suspensão ao tecto.
Inclui: Marcação. Colocação e fixação. Ligação e verificação do seu correcto funcionamento.
Critério de medição de projecto: Número de unidades previstas, segundo documentação gráfica de Projecto.
Critério de medição de obra: Medir-se-á o número de unidades realmente executadas segundo especificações de Projecto.

| Código | Un | Descrição | Rendimento | Preço | Importância |
|---|---|---|---|---|---|
| mt42wol092e | Ud | Recuperador de calor ar-ar, classe de eficiência energética A, caudal de ar 300 m³/h, consumo eléctrico 163 W, eficiência de recuperação calorífica 92%, dimensões 310x1185x644 mm, peso 37 kg, pressão estática de ar nominal 300 Pa, alimentação monofásica (230V/50Hz), com ligações de 160 mm de diâmetro, ligações de 160 mm de diâmetro, permutador de placas de fluxo cruzado extraível para limpeza, ventiladores centrífugos com motor de tipo EC de baixo consumo, filtro de ar ISO 60% (G4), 2 entradas analógicas 0-10V e bypass com servomotor para alteração de modo de operação de recuperação a free-cooling. (material) | 1.000 | 3224601.28 | 3224601.28 |
| mt42wol609b | Ud | Permutador entálpico para recuperação de calor e humidade, para recuperador de calor. (material) | 1.000 | 1987520.41 | 1987520.41 |
| mt42wol611a | Ud | Bateria de água para pós-aquecimento, de 1000 W, para recuperador de calor. (material) | 1.000 | 539641.91 | 539641.91 |
| mt42www090 | Ud | Kit de suportes para suspensão ao tecto, formado por quatro varões roscados de aço galvanizado, com as correspondentes buchas, porcas e anilhas. (material) | 1.000 | 27179.77 | 27179.77 |
| mo005 | h | Oficial de 1ª instalador de ar condicionado. (mão de obra) | 0.918 | 1175.32 | 1078.94 |
| mo104 | h | Ajudante de instalador de ar condicionado. (mão de obra) | 0.918 | 671.13 | 616.10 |
| % | % | Custos directos complementares | 2 % | 5780638.41 | 115612.77 |
|  |  | Custos directos |  |  | 5896251.18 |
