# Detector infravermelho passivo

- Propriedade do ficheiro: CYPE INGENIEROS, S.A.
- Formato: FIEBDC-3/2002
- Âmbito geográfico: Angola
- Moeda: AOA
- Custos indirectos: 3.00 %
- IVA: 18.00 %

## I Instalações

### ID Segurança

#### IDD Detectores volumétricos

**IDD010** Ud Detector infravermelho passivo.
Detector volumétrico infra-vermelho passivo, cobertura volumétrica de 12 m/90°, cobertura de cortina de 12 m/6°, cobertura de largo alcance de 20 m/6°, com detecção de ângulo zero, led de teste, memória de alarme, contador de impulsos, filtro de luz branca e protecção anti-abertura. Inclusive elementos de fixação.
Inclui: Marcação. Fixação ao paramento. Montagem, ligação e verificação do seu correcto funcionamento.
Critério de medição de projecto: Número de unidades previstas, segundo documentação gráfica de Projecto.
Critério de medição de obra: Medir-se-á o número de unidades realmente executadas segundo especificações de Projecto.

| Código | Un | Descrição | Rendimento | Preço | Importância |
|---|---|---|---|---|---|
| mt41ing060a | Ud | Detector volumétrico infra-vermelho passivo, cobertura volumétrica de 12 m/90°, cobertura de cortina de 12 m/6°, cobertura de largo alcance de 20 m/6°, com detecção de ângulo zero, led de teste, memória de alarme, contador de impulsos, filtro de luz branca e protecção anti-abertura. Inclusive elementos de fixação. (material) | 1.000 | 24685.32 | 24685.32 |
| mo006 | h | Oficial de 1ª instalador de redes e equipamentos de detecção e segurança. (mão de obra) | 0.328 | 1084.69 | 355.78 |
| mo105 | h | Ajudante de instalador de redes e equipamentos de detecção e segurança. (mão de obra) | 0.328 | 619.46 | 203.18 |
| % | % | Custos directos complementares | 2 % | 25244.28 | 504.89 |
|  |  | Custos directos |  |  | 25749.17 |
