# Base de tomada de utilizador de sinais de radiodifusão sonora e televisão, encastrada, anti-vandalismo

- Propriedade do ficheiro: CYPE INGENIEROS, S.A.
- Formato: FIEBDC-3/2002
- Âmbito geográfico: Angola
- Moeda: AOA
- Custos indirectos: 3.00 %
- IVA: 18.00 %

## I Instalações

### IE Eléctricas

#### IEM Mecanismos

**IEM112** Ud Base de tomada de utilizador de sinais de radiodifusão sonora e televisão, encastrada, anti-vandalismo.
Base de tomada de TV/R-SAT, anti-vandalismo, com graus de protecção IP40 e IK07, única, gama média, com tampa, de cor branca e espelho para um elemento, de cor branca. Instalação encastrada.
Critérios considerados na determinação do preço da unidade de obra: O preço não inclui a caixa para mecanismo encastrado.
Inclui: Montagem, ligação e verificação do seu correcto funcionamento.
Critério de medição de projecto: Número de unidades previstas, segundo documentação gráfica de Projecto.
Critério de medição de obra: Medir-se-á o número de unidades realmente executadas segundo especificações de Projecto.

| Código | Un | Descrição | Rendimento | Preço | Importância |
|---|---|---|---|---|---|
| mt40gmg610a | Ud | Base de tomada de TV/R-SAT, anti-vandalismo, com graus de protecção IP40 e IK07, segundo IEC 60439, única, para encastrar, gama média. (material) | 1.000 | 17506.24 | 17506.24 |
| mt40gmg615a | Ud | Tampa anti-vandalismo, com graus de protecção IP40 e IK07, segundo IEC 60439, para base de tomada de TV/R-SAT, gama média, de cor branca. (material) | 1.000 | 3906.72 | 3906.72 |
| mt33gmg960a | Ud | Espelho anti-vandalismo, com graus de protecção IP40 e IK07, segundo IEC 60439, para um elemento, gama média, de cor branca. (material) | 1.000 | 8077.08 | 8077.08 |
| mo003 | h | Oficial de 1ª electricista. (mão de obra) | 0.289 | 1084.69 | 313.48 |
| % | % | Custos directos complementares | 2 % | 29803.52 | 596.07 |
|  |  | Custos directos |  |  | 30399.59 |
