# Tomada de terra com vareta

- Propriedade do ficheiro: CYPE INGENIEROS, S.A.
- Formato: FIEBDC-3/2002
- Âmbito geográfico: Angola
- Moeda: AOA
- Custos indirectos: 3.00 %
- IVA: 18.00 %

## I Instalações

### IE Eléctricas

#### IEP Sistemas de terra

**IEP021** Ud Tomada de terra com vareta.
Tomada de terra composta por duas varetas de aço cobreado de 2 m de comprimento cada uma, cravadas no terreno, unidas com cabo condutor de cobre de 25 mm² de secção, ligadas a ponte para verificação, dentro de uma caixa de visita de polipropileno de 30x30 cm. Incluindo conector tipo grampo para a ligação do eléctrodo com a linha de ligação e aditivos para diminuir a resistividade do terreno.
Inclui: Marcação. Escavação com meios manuais. Eliminação das terras soltas do fundo da escavação. Cravação das varetas. Colocação da caixa de visita. Ligação dos eléctrodos com a linha de ligação. Enchimento do tardoz. Ligação à rede de terra. Montagem, ligação e verificação do seu correcto funcionamento.
Critério de medição de projecto: Número de unidades previstas, segundo documentação gráfica de Projecto.
Critério de medição de obra: Medir-se-á o número de unidades realmente executadas segundo especificações de Projecto.

| Código | Un | Descrição | Rendimento | Preço | Importância |
|---|---|---|---|---|---|
| mt35tte010b | Ud | Eléctrodo para rede de terra cobreado com 300 µm, fabricado em aço, de 15 mm de diâmetro e 2 m de comprimento. (material) | 2.000 | 21402.11 | 42804.22 |
| mt35ttc010a | m | Condutor de cobre nu, de 25 mm². (material) | 2.500 | 1545.71 | 3864.28 |
| mt35tta040 | Ud | Conector tipo grampo para ligação de vareta. (material) | 2.000 | 1189.01 | 2378.02 |
| mt35tta010 | Ud | Caixa de polipropileno para tomada de terra, de 300x300 mm, com tampa amovível. (material) | 1.000 | 87986.48 | 87986.48 |
| mt35tta030 | Ud | Ponte para comprovação de ligação à terra de la instalação eléctrica. (material) | 1.000 | 54694.29 | 54694.29 |
| mt35tta060 | Ud | Saco de 5 kg de sais minerais para a melhoria da condutividade de ligações à terra. (material) | 0.666 | 4161.53 | 2771.58 |
| mt35www020 | Ud | Material auxiliar para instalações de tomada de terra. (material) | 1.000 | 1367.36 | 1367.36 |
| mo003 | h | Oficial de 1ª electricista. (mão de obra) | 0.328 | 1057.30 | 346.79 |
| mo102 | h | Ajudante de electricista. (mão de obra) | 0.328 | 603.82 | 198.05 |
| mo113 | h | Operário não qualificado construção. (mão de obra) | 0.025 | 581.64 | 14.54 |
| % | % | Custos directos complementares | 2 % | 196425.61 | 3928.51 |
|  |  | Custos directos |  |  | 200354.12 |
