# Condutor de terra

- Propriedade do ficheiro: CYPE INGENIEROS, S.A.
- Formato: FIEBDC-3/2002
- Âmbito geográfico: Angola
- Moeda: AOA
- Custos indirectos: 3.00 %
- IVA: 18.00 %

## I Instalações

### IE Eléctricas

#### IEP Sistemas de terra

**IEP025** m Condutor de terra.
Condutor de terra formado por cabo rígido nu de cobre entrançado, de 25 mm² de secção. Incluindo ligações realizadas com soldadura aluminotérmica, grampos e bornes de ligação. Totalmente montado, ligado e testado.
Inclui: Marcação do traçado. Colocação do condutor de terra. Ligação do condutor de terra através de bornes de união.
Critério de medição de projecto: Comprimento medido segundo documentação gráfica de Projecto.
Critério de medição de obra: Medir-se-á o comprimento realmente executado segundo especificações de Projecto.

| Código | Un | Descrição | Rendimento | Preço | Importância |
|---|---|---|---|---|---|
| mt35ttc010a | m | Condutor de cobre nu, de 25 mm². (material) | 1.000 | 1606.07 | 1606.07 |
| mt35www020 | Ud | Material auxiliar para instalações de tomada de terra. (material) | 0.100 | 1420.76 | 142.08 |
| mo003 | h | Oficial de 1ª electricista. (mão de obra) | 0.131 | 1084.69 | 142.09 |
| % | % | Custos directos complementares | 2 % | 1890.24 | 37.80 |
|  |  | Custos directos |  |  | 1928.04 |
