# Condensador

- Propriedade do ficheiro: CYPE INGENIEROS, S.A.
- Formato: FIEBDC-3/2002
- Âmbito geográfico: Angola
- Moeda: AOA
- Custos indirectos: 3.00 %
- IVA: 18.00 %

## I Instalações

### IE Eléctricas

#### IEQ Equipamentos para corrigir o factor de potência

**IEQ010** Ud Condensador.
Condensador para 10 kVAr de potência reactiva, alimentação trifásica a 400 V de tensão e 50 Hz de frequência, com armário metálico com pé de suporte e grau de protecção IP21, de 360x140x868 mm, contactores com bloco de pré-inserção e resistência de descarga rápida, e fusíveis de alto poder de corte de 35 A. Inclusive acessórios necessários para a sua correcta instalação.
Inclui: Montagem e fixação. Ligação e colocação em funcionamento.
Critério de medição de projecto: Número de unidades previstas, segundo documentação gráfica de Projecto.
Critério de medição de obra: Medir-se-á o número de unidades realmente executadas segundo especificações de Projecto.

| Código | Un | Descrição | Rendimento | Preço | Importância |
|---|---|---|---|---|---|
| mt35pci040aa | Ud | Condensador para 10 kVAr de potência reactiva, alimentação trifásica a 400 V de tensão e 50 Hz de frequência, com armário metálico com pé de suporte e grau de protecção IP21, de 360x140x868 mm, contactores com bloco de pré-inserção e resistência de descarga rápida, e fusíveis de alto poder de corte de 35 A. (material) | 1.000 | 1372014.50 | 1372014.50 |
| mo003 | h | Oficial de 1ª electricista. (mão de obra) | 1.311 | 1057.30 | 1386.12 |
| mo102 | h | Ajudante de electricista. (mão de obra) | 1.311 | 603.82 | 791.61 |
| % | % | Custos directos complementares | 2 % | 1374192.23 | 27483.84 |
|  |  | Custos directos |  |  | 1401676.07 |
