# Interruptor crepuscular modular

- Propriedade do ficheiro: CYPE INGENIEROS, S.A.
- Formato: FIEBDC-3/2002
- Âmbito geográfico: Angola
- Moeda: AOA
- Custos indirectos: 3.00 %
- IVA: 18.00 %

## I Instalações

### IE Eléctricas

#### IEX Aparelhagem

**IEX130** Ud Interruptor crepuscular modular.
Interruptor crepuscular, com célula fotoeléctrica. Totalmente montado, ligado e testado.
Inclui: Marcação. Montagem, fixação e nivelação. Ligação.
Critério de medição de projecto: Número de unidades previstas, segundo documentação gráfica de Projecto.
Critério de medição de obra: Medir-se-á o número de unidades realmente executadas segundo especificações de Projecto.

| Código | Un | Descrição | Rendimento | Preço | Importância |
|---|---|---|---|---|---|
| mt35cgm080a | Ud | Interruptor crepuscular com célula fotoeléctrica, inclusive acessórios de montagem. (material) | 1.000 | 216079.14 | 216079.14 |
| mo003 | h | Oficial de 1ª electricista. (mão de obra) | 0.328 | 1084.69 | 355.78 |
| % | % | Custos directos complementares | 2 % | 216434.92 | 4328.70 |
|  |  | Custos directos |  |  | 220763.62 |
