# Tubagem para ramal de introdução de água potável, enterrada

- Propriedade do ficheiro: CYPE INGENIEROS, S.A.
- Formato: FIEBDC-3/2002
- Âmbito geográfico: Angola
- Moeda: AOA
- Custos indirectos: 3.00 %
- IVA: 18.00 %

## I Instalações

### IF Abastecimento de água

#### IFB Ramais de introdução

**IFB006** m Tubagem para ramal de introdução de água potável, enterrada.
Tubagem para ramal de introdução de água potável, enterrada, formada por tubo de aço galvanizado estirado sem soldadura, série M, de 1 1/4" DN 32 mm de diâmetro e 3,2 mm de espessura, colocado sobre leito de areia de 10 cm de espessura, no fundo da vala previamente escavada, devidamente compactada e nivelada através de equipamento manual com apiloador (saltitão) de condução manual, enchimento lateral compactando até metade do diâmetro do tubo e posterior enchimento com a mesma areia até 10 cm por cima da geratriz superior do tubo. Inclusive protecção da tubagem metálica com fita anticorrosiva, acessórios e peças especiais.
Critérios considerados na determinação do preço da unidade de obra: O preço não inclui a escavação nem o enchimento do tardoz.
Inclui: Marcação. Eliminação das terras soltas do fundo da escavação. Descarga da areia no fundo da vala. Colocação da fita anticorrosiva na tubagem. Colocação da tubagem. Execução do enchimento envolvente.
Critério de medição de projecto: Comprimento medido segundo documentação gráfica de Projecto.
Critério de medição de obra: Medir-se-á o comprimento realmente executado segundo especificações de Projecto.

| Código | Un | Descrição | Rendimento | Preço | Importância |
|---|---|---|---|---|---|
| mt01ara010a | m³ | Areia com granulometria de 0 a 5 mm de diâmetro, limpa. (material) | 0.092 | 2402.44 | 221.02 |
| mt08tag015eg | m | Tubo de aço galvanizado estirado sem soldadura, série M, de 1 1/4" DN 32 mm de diâmetro e 3,2 mm de espessura, segundo NP EN 10255, com o preço incrementado em 30% relativamente a acessórios e peças especiais. (material) | 1.000 | 4090.96 | 4090.96 |
| mt08tap010a | m | Fita anticorrosiva, de 5 cm de largura, para protecção de materiais metálicos enterrados, segundo DIN 30672. (material) | 4.010 | 143.18 | 574.15 |
| op00ros010 |  | Roscadora de tubos. | 1.000 | 0.00 | 0.00 |
| mo020 | h | Oficial de 1ª construção. (mão de obra) | 0.094 | 1101.86 | 103.57 |
| mo113 | h | Operário não qualificado construção. (mão de obra) | 0.094 | 622.83 | 58.55 |
| mo008 | h | Oficial de 1ª canalizador. (mão de obra) | 0.315 | 1132.39 | 356.70 |
| mo107 | h | Ajudante de canalizador. (mão de obra) | 0.315 | 646.62 | 203.69 |
| % | % | Custos directos complementares | 2 % | 5608.64 | 112.17 |
|  |  | Custos directos |  |  | 5720.81 |
