# Conjunto de válvulas de seccionamento

- Propriedade do ficheiro: CYPE INGENIEROS, S.A.
- Formato: FIEBDC-3/2002
- Âmbito geográfico: Angola
- Moeda: AOA
- Custos indirectos: 3.00 %
- IVA: 18.00 %

## I Instalações

### IF Abastecimento de água

#### IFI Instalação interior

**IFI007** Ud Conjunto de válvulas de seccionamento.
Conjunto de duas válvulas de corte de esfera, rectas, de 20 mm de diâmetro, pré-montadas em caixa de plástico, com suportes para montagem da caixa e manípulo para as válvulas.
Inclui: Marcação. Ligação das válvulas aos tubos. Verificação do seu correcto funcionamento.
Critério de medição de projecto: Número de unidades previstas, segundo documentação gráfica de Projecto.
Critério de medição de obra: Medir-se-á o número de unidades realmente executadas segundo especificações de Projecto.

| Código | Un | Descrição | Rendimento | Preço | Importância |
|---|---|---|---|---|---|
| mt37avu010h | Ud | Conjunto de duas válvulas de corte de esfera, rectas, de 20 mm de diâmetro, pré-montadas em caixa de plástico, com suportes para montagem da caixa e manípulo para as válvulas. (material) | 1.000 | 144898.56 | 144898.56 |
| mt37www010 | Ud | Material auxiliar para instalações de abastecimento de água. (material) | 1.000 | 1664.61 | 1664.61 |
| mo008 | h | Oficial de 1ª canalizador. (mão de obra) | 0.557 | 1057.30 | 588.92 |
| mo107 | h | Ajudante de canalizador. (mão de obra) | 0.557 | 603.82 | 336.33 |
| % | % | Custos directos complementares | 2 % | 147488.42 | 2949.77 |
|  |  | Custos directos |  |  | 150438.19 |
