# Purgador

- Propriedade do ficheiro: CYPE INGENIEROS, S.A.
- Formato: FIEBDC-3/2002
- Âmbito geográfico: Angola
- Moeda: AOA
- Custos indirectos: 3.00 %
- IVA: 18.00 %

## I Instalações

### IF Abastecimento de água

#### IFW Elementos

**IFW050** Ud Purgador.
Purgador automático de ar com bóia e rosca de 3/4" de diâmetro, corpo e tampa de latão, para uma pressão máxima de funcionamento de 10 bar e uma temperatura máxima de 110°C.
Inclui: Marcação. Colocação. Ligação e verificação do seu correcto funcionamento.
Critério de medição de projecto: Número de unidades previstas, segundo documentação gráfica de Projecto.
Critério de medição de obra: Medir-se-á o número de unidades realmente executadas segundo especificações de Projecto.

| Código | Un | Descrição | Rendimento | Preço | Importância |
|---|---|---|---|---|---|
| mt37sgl020e | Ud | Purgador automático de ar com bóia e rosca de 3/4" de diâmetro, corpo e tampa de latão, para uma pressão máxima de funcionamento de 10 bar e uma temperatura máxima de 110°C. (material) | 1.000 | 14500.41 | 14500.41 |
| mt37www010 | Ud | Material auxiliar para instalações de abastecimento de água. (material) | 1.000 | 1729.63 | 1729.63 |
| mo008 | h | Oficial de 1ª canalizador. (mão de obra) | 0.131 | 1084.69 | 142.09 |
| mo107 | h | Ajudante de canalizador. (mão de obra) | 0.131 | 619.46 | 81.15 |
| % | % | Custos directos complementares | 2 % | 16453.28 | 329.07 |
|  |  | Custos directos |  |  | 16782.35 |
