# Cabine para bateria de garrafas de gases de petróleo liquefeitos (GPL)

- Propriedade do ficheiro: CYPE INGENIEROS, S.A.
- Formato: FIEBDC-3/2002
- Âmbito geográfico: Angola
- Moeda: AOA
- Custos indirectos: 3.00 %
- IVA: 18.00 %

## I Instalações

### IG Gases combustíveis

#### IGW Elementos

**IGW100** Ud Cabine para bateria de garrafas de gases de petróleo liquefeitos (GPL).
Cabine de chapa de aço galvanizado para armazenamento de bateria de 6 garrafas (3 de serviço e 3 de reserva), de 35 kg de capacidade unitária de gases de petróleo liquefeitos (GPL).
Inclui: Marcação. Colocação da cabine.
Critério de medição de projecto: Número de unidades previstas, segundo documentação gráfica de Projecto.
Critério de medição de obra: Medir-se-á o número de unidades realmente executadas segundo especificações de Projecto.

| Código | Un | Descrição | Rendimento | Preço | Importância |
|---|---|---|---|---|---|
| mt43bbg060b | Ud | Cabine de chapa de aço galvanizado, de 2500x500x1600 mm, com porta e grelhas de ventilação, para armazenamento de 6 garrafas de gases de petróleo liquefeitos (GPL) (3 de serviço e 3 de reserva), colocadas em linha. (material) | 1.000 | 937133.63 | 937133.63 |
| mo010 | h | Oficial de 1ª instalador de gás. (mão de obra) | 1.967 | 1084.69 | 2133.59 |
| mo109 | h | Ajudante de instalador de gás. (mão de obra) | 1.967 | 619.46 | 1218.48 |
| % | % | Custos directos complementares | 2 % | 940485.70 | 18809.71 |
|  |  | Custos directos |  |  | 959295.41 |
