# Tubagem multicamada de polietileno (PE)

- Propriedade do ficheiro: CYPE INGENIEROS, S.A.
- Formato: FIEBDC-3/2002
- Âmbito geográfico: Angola
- Moeda: AOA
- Custos indirectos: 3.00 %
- IVA: 18.00 %

## I Instalações

### IH Tubagens para fluidos

#### IHM Tubagens multicamada

**IHM010** m Tubagem multicamada de polietileno (PE).
Tubagem formada por tubo multicamada de polietileno PE 100 RC, PN=10 bar, SDR17, série 8, de 32 mm de diâmetro exterior e 2 mm de espessura. Instalação enterrada. Inclusive acessórios e peças especiais.
Critérios considerados na determinação do preço da unidade de obra: O preço não inclui a escavação nem o enchimento da vala.
Inclui: Marcação. Colocação de tubos, acessórios e peças especiais.
Critério de medição de projecto: Comprimento medido segundo documentação gráfica de Projecto.
Critério de medição de obra: Medir-se-á o comprimento realmente executado segundo especificações de Projecto.

| Código | Un | Descrição | Rendimento | Preço | Importância |
|---|---|---|---|---|---|
| mt37abn940ag | m | Tubo multicamada de polietileno PE 100 RC, PN=10 bar, SDR17, série 8, de 32 mm de diâmetro exterior e 2 mm de espessura, segundo NP EN 12201-2 e DIN PAS 1075, com camada exterior resistente à fendilhação e ao punçoamento, de cor preto RAL 9004 com bandas de cor azul RAL 5015 e camada interior resistente aos processos de desinfecção com protecção contra as incrustações e tratamento anti-microbiano de cor azul RAL 5015, fornecido em rolos de 100 m de comprimento, com o preço incrementado em 30% relativamente a acessórios e peças especiais. (material) | 1.000 | 2756.03 | 2756.03 |
| mo008 | h | Oficial de 1ª canalizador. (mão de obra) | 0.079 | 1084.69 | 85.69 |
| mo107 | h | Ajudante de canalizador. (mão de obra) | 0.079 | 619.46 | 48.94 |
| % | % | Custos directos complementares | 2 % | 2890.66 | 57.81 |
|  |  | Custos directos |  |  | 2948.47 |
