# Caixa de entrada

- Propriedade do ficheiro: CYPE INGENIEROS, S.A.
- Formato: FIEBDC-3/2002
- Âmbito geográfico: Angola
- Moeda: AOA
- Custos indirectos: 3.00 %
- IVA: 18.00 %

## I Instalações

### IL Infra-estruturas de telecomunicações

#### ILE Rede de entrada

**ILE025** Ud Caixa de entrada.
Caixa de entrada de moradia unifamiliar (CEMU), para passagem e distribuição de instalações de ITED, de ABS, de 274x324x123 mm. Instalação encastrada. Inclusive fecho com chave, acessórios, peças especiais e fixações.
Critérios considerados na determinação do preço da unidade de obra: O preço não inclui os trabalhos auxiliares de pedreiro para instalações.
Inclui: Marcação. Colocação e fixação da caixa.
Critério de medição de projecto: Número de unidades previstas, segundo documentação gráfica de Projecto.
Critério de medição de obra: Medir-se-á o número de unidades realmente executadas segundo especificações de Projecto.

| Código | Un | Descrição | Rendimento | Preço | Importância |
|---|---|---|---|---|---|
| mt40ipt011e | Ud | Caixa de entrada de moradia unifamiliar (CEMU), para passagem e distribuição de instalações de ITED, de ABS, de 274x324x123 mm, com graus de protecção IP54 e IK07 e capacidade nominal de ligação do terminal de terra de 2,5 mm², para encastrar. Inclusive fecho com chave, acessórios, peças especiais e fixações. (material) | 1.000 | 33356.99 | 33356.99 |
| mo056 | h | Ajudante de instalador de telecomunicações. (mão de obra) | 0.525 | 619.46 | 325.22 |
| % | % | Custos directos complementares | 2 % | 33682.21 | 673.64 |
|  |  | Custos directos |  |  | 34355.85 |
