# Detector de inundação Z-Wave. Instalação em superfície

- Propriedade do ficheiro: CYPE INGENIEROS, S.A.
- Formato: FIEBDC-3/2002
- Âmbito geográfico: Angola
- Moeda: AOA
- Custos indirectos: 3.00 %
- IVA: 18.00 %

## I Instalações

### IM Domóticas e inmóticas

#### IMZ Componentes do sistema Z-Wave

**IMZ160** Ud Detector de inundação Z-Wave. Instalação em superfície.
Detector de inundação com campainha e sonda de detecção de fugas de água, saliente, Z-Wave Plus, de 66 mm de diâmetro e 25 mm de altura, cor branca, frequência de funcionamento 868,42 MHz, grau de protecção IP44, alimentação a pilhas, com leds que indicam o estado de funcionamento. Instalação em superfície. Inclusive elementos de fixação.
Inclui: Colocação. Montagem, ligação e verificação do seu correcto funcionamento.
Critério de medição de projecto: Número de unidades previstas, segundo documentação gráfica de Projecto.
Critério de medição de obra: Medir-se-á o número de unidades realmente executadas segundo especificações de Projecto.

| Código | Un | Descrição | Rendimento | Preço | Importância |
|---|---|---|---|---|---|
| mt35dzs060a | Ud | Detector de inundação com campainha e sonda de detecção de fugas de água, saliente, Z-Wave Plus, de 66 mm de diâmetro e 25 mm de altura, cor branca, frequência de funcionamento 868,42 MHz, grau de protecção IP44, alimentação a pilhas, com leds que indicam o estado de funcionamento, com elementos de fixação. (material) | 1.000 | 48170.26 | 48170.26 |
| mo123 | h | Especialista na colocação em funcionamento de instalações. (mão de obra) | 0.459 | 2051.56 | 941.67 |
| % | % | Custos directos complementares | 2 % | 49111.93 | 982.24 |
|  |  | Custos directos |  |  | 50094.17 |
