# Boca de incêndio armada

- Propriedade do ficheiro: CYPE INGENIEROS, S.A.
- Formato: FIEBDC-3/2002
- Âmbito geográfico: Angola
- Moeda: AOA
- Custos indirectos: 3.00 %
- IVA: 18.00 %

## I Instalações

### IO Contra incêndios

#### IOB Redes de incêndio armadas

**IOB030** Ud Boca de incêndio armada.
Boca de incêndio armada (BIA), de 25 mm (1") e de 680x480x215 mm, composta de: armário construído em aço de 1,2 mm de espessura, acabamento com tinta epóxi cor vermelho RAL 3000 e porta semi-cega com janela de metacrilato de aço de 1,2 mm de espessura, acabamento com tinta epóxi cor vermelho RAL 3000; carretel metálico giratório fixo, pintado em vermelho epóxi, com alimentação axial; mangueira semi-rígida de 20 m de comprimento; agulheta de três posições (fechada, chuveiro e jacto) construída em plástico ABS e válvula de fecho tipo esfera de 25 mm (1"), de latão, com manómetro 0-16 bar. Instalação em superfície. Inclusive, acessórios e elementos de fixação.
Inclui: Marcação. Colocação do armário. Ligação.
Critério de medição de projecto: Número de unidades previstas, segundo documentação gráfica de Projecto.
Critério de medição de obra: Medir-se-á o número de unidades realmente executadas segundo especificações de Projecto.

| Código | Un | Descrição | Rendimento | Preço | Importância |
|---|---|---|---|---|---|
| mt41bae010aaa | Ud | Boca de incêndio armada (BIA), de 25 mm (1") e de 680x480x215 mm, composta de: armário construído em aço de 1,2 mm de espessura, acabamento com tinta epóxi cor vermelho RAL 3000 e porta semi-cega com janela de metacrilato de aço de 1,2 mm de espessura, acabamento com tinta epóxi cor vermelho RAL 3000; carretel metálico giratório fixo, pintado em vermelho epóxi, com alimentação axial; mangueira semi-rígida de 20 m de comprimento; agulheta de três posições (fechada, chuveiro e jacto) construída em plástico ABS e válvula de fecho tipo esfera de 25 mm (1"), de latão, com manómetro 0-16 bar; para instalar na superfície. Constante de descarga K de 42 (métrico). Inclusive acessórios e elementos de fixação. Segundo NP EN 671-1. (material) | 1.000 | 453210.24 | 453210.24 |
| mo008 | h | Oficial de 1ª canalizador. (mão de obra) | 1.443 | 1084.69 | 1565.21 |
| mo107 | h | Ajudante de canalizador. (mão de obra) | 1.443 | 619.46 | 893.88 |
| % | % | Custos directos complementares | 2 % | 455669.33 | 9113.39 |
|  |  | Custos directos |  |  | 464782.72 |
