# Sistema de detecção e alarme de incêndios, convencional

- Propriedade do ficheiro: CYPE INGENIEROS, S.A.
- Formato: FIEBDC-3/2002
- Âmbito geográfico: Angola
- Moeda: AOA
- Custos indirectos: 3.00 %
- IVA: 18.00 %

## I Instalações

### IO Contra incêndios

#### IOD Detecção e alarme

**IOD010** Ud Sistema de detecção e alarme de incêndios, convencional.
Sistema de detecção e alarme de incêndios, convencional, formado por central de detecção automática de incêndios com uma capacidade máxima de 2 zonas de detecção, 4 detectores ópticos de fumo, 3 botoneiras de alarme com sinalização luminosa tipo rearmável e tampa de plástico basculante, sirene interior com sinal acústico, sirene exterior com sinal óptico e acústico e canalização de protecção de cablagem fixa em superfície formada por tubo rígido VD. Inclusive cabo não propagador da chama sem halogéneo, elementos de fixação e quantos acessórios sejam necessários para a sua correcta instalação.
Inclui: Marcação do traçado de tubos. Colocação e fixação de tubos. Colocação de cabos. Fixação de detectores e botões de pressão nos paramentos. Montagem, ligação e verificação do seu correcto funcionamento.
Critério de medição de projecto: Número de unidades previstas, segundo documentação gráfica de Projecto.
Critério de medição de obra: Medir-se-á o número de unidades realmente executadas segundo especificações de Projecto.

| Código | Un | Descrição | Rendimento | Preço | Importância |
|---|---|---|---|---|---|
| mt35tpt010ke | m | Tubo rígido de PVC VD-F de 16 mm de diâmetro exterior e 1,3 mm de espessura. Resistência à compressão 1250 N, resistência ao impacto 6 joules, temperatura de trabalho -25°C até 90°C, classificação 4442, segundo NP EN 61386-1 e NP EN 61386-21, com o preço incrementado em 20% relativamente a acessórios e peças especiais. (material) | 148.000 | 2194.15 | 324734.20 |
| mt35cep010aa | m | Cabo unipolar H07V-U, sendo a sua tensão atribuída de 450/750 V, reacção ao fogo classe Eca segundo NP EN 50575, com condutor unifilar de cobre classe 1 de 1,5 mm² de secção, com isolamento de PVC. Segundo NP 2356-3. (material) | 323.000 | 97.48 | 31486.04 |
| mt41pig070 | Ud | Detector óptico de fumo convencional, de ABS cor branca, formado por um elemento sensível aos fumos claros, para alimentação de 12 a 30 Vcc, com duplo led de activação e indicador de alarme cor vermelho, saída para piloto de sinalização remota e base universal, segundo EN 54-7. Inclusive elementos de fixação. (material) | 4.000 | 28761.14 | 115044.56 |
| mt41pig110 | Ud | Botoneira de alarme convencional de rearme manual, de ABS cor vermelho, protecção IP41, com led indicador de alarme cor vermelho e chave de rearme, segundo EN 54-11. Inclusive elementos de fixação. (material) | 3.000 | 15578.94 | 46736.82 |
| mt41pig130 | Ud | Sirene electrónica, de cor vermelho, com sinal acústico, alimentação a 24 Vcc, potência sonora de 100 dB a 1 m e consumo de 14 mA, para instalar em paramento interior, segundo EN 54-3. Inclusive elementos de fixação. (material) | 1.000 | 47563.73 | 47563.73 |
| mt41pig160 | Ud | Sirene electrónica, de ABS cor vermelho, com sinal óptico e acústico e rótulo "FOGO", alimentação a 24 Vcc, potência sonora de 90 dB a 1 m e consumo de 230 mA, para instalar em paramento exterior. Inclusive elementos de fixação. (material) | 1.000 | 75497.98 | 75497.98 |
| mt41pig025a | Ud | Central de detecção automática de incêndios, convencional, microprocessada, de 2 zonas de detecção, com caixa metálica e tampa de ABS, com módulo de alimentação, rectificador de corrente e carregador de bateria, painel de controlo com indicador de alarme e avaria, e comutador de corte de zonas, para o controlo de um máximo de 32 detectores e botoneira de alarme, convencionais, segundo EN 54-2 e NP EN 54-4. (material) | 1.000 | 246866.41 | 246866.41 |
| mt41rte030d | Ud | Bateria de 12 V e 7 Ah. (material) | 2.000 | 29959.52 | 59919.04 |
| mt41www020 | Ud | Material auxiliar para instalações de detecção e alarme. (material) | 1.000 | 1952.00 | 1952.00 |
| mo006 | h | Oficial de 1ª instalador de redes e equipamentos de detecção e segurança. (mão de obra) | 30.555 | 1132.39 | 34600.18 |
| mo105 | h | Ajudante de instalador de redes e equipamentos de detecção e segurança. (mão de obra) | 30.555 | 646.62 | 19757.47 |
| % | % | Custos directos complementares | 2 % | 1004158.43 | 20083.17 |
|  |  | Custos directos |  |  | 1024241.60 |
