# Detector analógico

- Propriedade do ficheiro: CYPE INGENIEROS, S.A.
- Formato: FIEBDC-3/2002
- Âmbito geográfico: Angola
- Moeda: AOA
- Custos indirectos: 3.00 %
- IVA: 18.00 %

## I Instalações

### IO Contra incêndios

#### IOD Detecção e alarme

**IOD102** Ud Detector analógico.
Detector óptico de fumo analógico direccionável com isolador de curto-circuito, de ABS cor branca, formado por um elemento sensível aos fumos claros, para alimentação de 12 a 24 Vcc, com led de activação e indicador de alarme e saída para piloto de sinalização remota, para instalação com canalização de protecção de cablagem fixa em superfície. Inclusive soco suplementar, base universal e elementos de fixação.
Critérios considerados na determinação do preço da unidade de obra: O preço não inclui a canalização de protecção de cablagem.
Inclui: Marcação. Fixação do soco suplementar. Fixação da base. Montagem, ligação e verificação do seu correcto funcionamento.
Critério de medição de projecto: Número de unidades previstas, segundo documentação gráfica de Projecto.
Critério de medição de obra: Medir-se-á o número de unidades realmente executadas segundo especificações de Projecto.

| Código | Un | Descrição | Rendimento | Preço | Importância |
|---|---|---|---|---|---|
| mt41pig510 | Ud | Detector óptico de fumo analógico direccionável com isolador de curto-circuito, de ABS cor branca, formado por um elemento sensível aos fumos claros, para alimentação de 12 a 24 Vcc, com led de activação e indicador de alarme e saída para piloto de sinalização remota, segundo EN 54-7. (material) | 1.000 | 52728.75 | 52728.75 |
| mt41pig550 | Ud | Base universal, de ABS cor branca, para detector analógico. Inclusive elementos de fixação. (material) | 1.000 | 17975.71 | 17975.71 |
| mt41pig551 | Ud | Soco suplementar de base universal, de ABS cor branca, para instalação com canalização fixa em superfície. (material) | 1.000 | 9587.05 | 9587.05 |
| mo006 | h | Oficial de 1ª instalador de redes e equipamentos de detecção e segurança. (mão de obra) | 0.656 | 1084.69 | 711.56 |
| mo105 | h | Ajudante de instalador de redes e equipamentos de detecção e segurança. (mão de obra) | 0.656 | 619.46 | 406.37 |
| % | % | Custos directos complementares | 2 % | 81409.44 | 1628.19 |
|  |  | Custos directos |  |  | 83037.63 |
