# Posto de controlo de rede de sprinklers

- Propriedade do ficheiro: CYPE INGENIEROS, S.A.
- Formato: FIEBDC-3/2002
- Âmbito geográfico: Angola
- Moeda: AOA
- Custos indirectos: 3.00 %
- IVA: 18.00 %

## I Instalações

### IO Contra incêndios

#### IOT Sistemas de extinção fixos

**IOT010** Ud Posto de controlo de rede de sprinklers.
Posto de controlo de sprinklers, de 2 1/2" DN 65 mm de diâmetro, união roscada, formado por válvula de retenção e alarme e trim de aço galvanizado, para sistema seco. Inclusive incluso_compres trifásico de 320 l/min de caudal e depósito de 100 litros de capacidade, alarme hidráulico com motor de água e gong, acessórios e peças especiais para ligação à rede de distribuição de água.
Inclui: Marcação. Montagem, ligação e verificação do seu correcto funcionamento.
Critério de medição de projecto: Número de unidades previstas, segundo documentação gráfica de Projecto.
Critério de medição de obra: Medir-se-á o número de unidades realmente executadas segundo especificações de Projecto.

| Código | Un | Descrição | Rendimento | Preço | Importância |
|---|---|---|---|---|---|
| mt41pcr020a | Ud | Posto de controlo de sprinklers, de 2 1/2" DN 65 mm de diâmetro, união roscada, formado por válvula de retenção e alarme e trim de aço galvanizado. (material) | 1.000 | 2681783.15 | 2681783.15 |
| mt41pcr023a | Ud | Acessórios para a manutenção do ar, com válvula de descarga. (material) | 1.000 | 542709.07 | 542709.07 |
| mt41pcr024V | Ud | Compressor de correia com asa e rodas, de 1100x450x770 mm, 320 l/min de caudal, depósito de 100 litros de capacidade, 10 bar de pressão máxima, 2,2 kW de potência, para alimentação trifásica a 400 V e 50 Hz de frequência. (material) | 1.000 | 1604200.16 | 1604200.16 |
| mt41pcr100a | Ud | Alarme hidráulico, com motor de água e gong de liga de alumínio. (material) | 1.000 | 417124.37 | 417124.37 |
| mt41pcr300a | Ud | Acessórios e peças especiais para ligação de posto de controlo de sprinklers à rede de distribuição de água. (material) | 1.000 | 40288.29 | 40288.29 |
| mo008 | h | Oficial de 1ª canalizador. (mão de obra) | 26.228 | 1057.30 | 27730.86 |
| mo107 | h | Ajudante de canalizador. (mão de obra) | 26.228 | 603.82 | 15836.99 |
| % | % | Custos directos complementares | 2 % | 5329672.89 | 106593.46 |
|  |  | Custos directos |  |  | 5436266.35 |
