# Válvula antirretorno de segurança

- Propriedade do ficheiro: CYPE INGENIEROS, S.A.
- Formato: FIEBDC-3/2002
- Âmbito geográfico: Angola
- Moeda: AOA
- Custos indirectos: 3.00 %
- IVA: 18.00 %

## I Instalações

### IS Drenagem de águas

#### ISS Colectores suspensos

**ISS005** Ud Válvula antirretorno de segurança.
Válvula antirretorno de polipropileno, de 160 mm de diâmetro, com fecho automático com clapeta, bloqueio manual e punho extraível, colocada entre o colector de saída e o ramal de ligação.
Inclui: Montagem, ligação e verificação do seu correcto funcionamento.
Critério de medição de projecto: Número de unidades previstas, segundo documentação gráfica de Projecto.
Critério de medição de obra: Medir-se-á o número de unidades realmente executadas segundo especificações de Projecto.

| Código | Un | Descrição | Rendimento | Preço | Importância |
|---|---|---|---|---|---|
| mt11ita010g | Ud | Válvula antirretorno de polipropileno, de 160 mm de diâmetro, com fecho automático com clapeta, bloqueio manual e punho extraível. (material) | 1.000 | 645071.64 | 645071.64 |
| mo008 | h | Oficial de 1ª canalizador. (mão de obra) | 0.590 | 1057.30 | 623.81 |
| % | % | Custos directos complementares | 2 % | 645695.45 | 12913.91 |
|  |  | Custos directos |  |  | 658609.36 |
