# Extractor de fumos para cozinha

- Propriedade do ficheiro: CYPE INGENIEROS, S.A.
- Formato: FIEBDC-3/2002
- Âmbito geográfico: Angola
- Moeda: AOA
- Custos indirectos: 3.00 %
- IVA: 18.00 %

## I Instalações

### IV Ventilação

#### IVK Ventilação adicional específica em cozinha para habitações

**IVK010** Ud Extractor de fumos para cozinha.
Ventilador de extracção de cozinha, de dimensões 218x127x304 mm, velocidade 2250 r.p.m., caudal de descarga livre 250 m³/h, com tramo de ligação de tubo flexível de alumínio a conduta de extracção para evacuação de fumos; instalação no interior da campana. Inclusive elementos de fixação.
Inclui: Marcação através de molde. Colocação e fixação. Ligação e verificação do seu correcto funcionamento.
Critério de medição de projecto: Número de unidades previstas, segundo documentação gráfica de Projecto.
Critério de medição de obra: Medir-se-á o número de unidades realmente executadas segundo especificações de Projecto.

| Código | Un | Descrição | Rendimento | Preço | Importância |
|---|---|---|---|---|---|
| mt32exs010a | Ud | Ventilador de extracção de cozinha, de dimensões 218x127x304 mm, velocidade 2250 r.p.m., caudal de descarga livre 250 m³/h, com elementos de fixação. (material) | 1.000 | 93751.71 | 93751.71 |
| mt42cme020d | m | Tubo flexível de alumínio natural, de 110 mm de diâmetro, inclusive curvas, derivações, uniões e peças especiais. (material) | 3.000 | 3162.74 | 9488.22 |
| mo003 | h | Oficial de 1ª electricista. (mão de obra) | 0.262 | 1084.69 | 284.19 |
| mo102 | h | Ajudante de electricista. (mão de obra) | 0.262 | 619.46 | 162.30 |
| % | % | Custos directos complementares | 2 % | 103686.42 | 2073.73 |
|  |  | Custos directos |  |  | 105760.15 |
