# Grelha para cozinha

- Propriedade do ficheiro: CYPE INGENIEROS, S.A.
- Formato: FIEBDC-3/2002
- Âmbito geográfico: Angola
- Moeda: AOA
- Custos indirectos: 3.00 %
- IVA: 18.00 %

## I Instalações

### IV Ventilação

#### IVK Ventilação adicional específica em cozinha para habitações

**IVK045** Ud Grelha para cozinha.
Grelha para cozinha, adequada para extracção, de 220x220 mm, com acabamento lacado cor branca, pescoço de ligação à conduta circulaire DN 180 mm e filtro de ar G3; montada na parede. Inclusive elementos de fixação.
Inclui: Marcação. Colocação e fixação.
Critério de medição de projecto: Número de unidades previstas, segundo documentação gráfica de Projecto.
Critério de medição de obra: Medir-se-á o número de unidades realmente executadas segundo especificações de Projecto.

| Código | Un | Descrição | Rendimento | Preço | Importância |
|---|---|---|---|---|---|
| mt42wol790a | Ud | Grelha para cozinha, adequada para extracção, de 220x220 mm, com acabamento lacado cor branca, pescoço de ligação à conduta circulaire DN 180 mm e filtro de ar G3. (material) | 1.000 | 118046.67 | 118046.67 |
| mo011 | h | Oficial de 1ª montador. (mão de obra) | 0.328 | 1084.69 | 355.78 |
| mo080 | h | Ajudante de montador. (mão de obra) | 0.328 | 620.64 | 203.57 |
| % | % | Custos directos complementares | 2 % | 118606.02 | 2372.12 |
|  |  | Custos directos |  |  | 120978.14 |
