# Grelha motorizada

- Propriedade do ficheiro: CYPE INGENIEROS, S.A.
- Formato: FIEBDC-3/2002
- Âmbito geográfico: Angola
- Moeda: AOA
- Custos indirectos: 3.00 %
- IVA: 18.00 %

## I Instalações

### IV Ventilação

#### IVM Ventilação mecânica

**IVM095** Ud Grelha motorizada.
Grelha motorizada de alumínio extrudido, fixação com clipes, formada por uma fila de lâminas horizontais controladas automaticamente pelo conjunto biela-motor em função do ciclo verão/inverno seleccionado no termostato, de 250x250 mm, anodizado cor prata, motorização com alimentação a 12 Vcc por cabo. Instalação em parede. Inclusive aro de montagem e elementos de fixação.
Inclui: Marcação. Colocação e fixação. Ligação.
Critério de medição de projecto: Número de unidades previstas, segundo documentação gráfica de Projecto.
Critério de medição de obra: Medir-se-á o número de unidades realmente executadas segundo especificações de Projecto.

| Código | Un | Descrição | Rendimento | Preço | Importância |
|---|---|---|---|---|---|
| mt42cva030af | Ud | Grelha motorizada de alumínio extrudido, fixação com clipes, formada por uma fila de lâminas horizontais controladas automaticamente pelo conjunto biela-motor em função do ciclo verão/inverno seleccionado no termostato, de 250x250 mm, anodizado cor prata, motorização com alimentação a 12 Vcc por cabo, com elementos de fixação. (material) | 1.000 | 127520.93 | 127520.93 |
| mt42cva031f | Ud | Aro de montagem para grelha, de chapa galvanizada, de 250x250 mm. (material) | 1.000 | 1902.41 | 1902.41 |
| mo005 | h | Oficial de 1ª instalador de ar condicionado. (mão de obra) | 0.423 | 1057.30 | 447.24 |
| mo104 | h | Ajudante de instalador de ar condicionado. (mão de obra) | 0.338 | 603.82 | 204.09 |
| % | % | Custos directos complementares | 2 % | 130074.67 | 2601.49 |
|  |  | Custos directos |  |  | 132676.16 |
