# Grelha para exteriores

- Propriedade do ficheiro: CYPE INGENIEROS, S.A.
- Formato: FIEBDC-3/2002
- Âmbito geográfico: Angola
- Moeda: AOA
- Custos indirectos: 3.00 %
- IVA: 18.00 %

## I Instalações

### IV Ventilação

#### IVM Ventilação mecânica

**IVM024** Ud Grelha para exteriores.
Grelha circular de plástico, com lâminas horizontais fixas, saída de ar com inclinação de 15°, cor branca RAL 9010, com mosquiteiro, para conduta de admissão ou extracção, de 100 mm de diâmetro. Inclusive elementos de fixação.
Inclui: Marcação. Colocação e fixação.
Critério de medição de projecto: Número de unidades previstas, segundo documentação gráfica de Projecto.
Critério de medição de obra: Medir-se-á o número de unidades realmente executadas segundo especificações de Projecto.

| Código | Un | Descrição | Rendimento | Preço | Importância |
|---|---|---|---|---|---|
| mt42sva170a | Ud | Grelha circular de plástico, com lâminas horizontais fixas, saída de ar com inclinação de 15°, cor branca RAL 9010, com mosquiteiro, para conduta de admissão ou extracção, de 100 mm de diâmetro, com elementos de fixação. (material) | 1.000 | 11358.26 | 11358.26 |
| mo011 | h | Oficial de 1ª montador. (mão de obra) | 0.328 | 1084.69 | 355.78 |
| mo080 | h | Ajudante de montador. (mão de obra) | 0.328 | 620.64 | 203.57 |
| % | % | Custos directos complementares | 2 % | 11917.61 | 238.35 |
|  |  | Custos directos |  |  | 12155.96 |
