# Terminal de ventilação, para cobertura

- Propriedade do ficheiro: CYPE INGENIEROS, S.A.
- Formato: FIEBDC-3/2002
- Âmbito geográfico: Angola
- Moeda: AOA
- Custos indirectos: 3.00 %
- IVA: 18.00 %

## I Instalações

### IV Ventilação

#### IVM Ventilação mecânica

**IVM029** Ud Terminal de ventilação, para cobertura.
Terminal de ventilação, para cobertura, de 1159 mm de comprimento, cor preto, para conduta de saída de 125 mm de diâmetro.
Inclui: Marcação. Colocação.
Critério de medição de projecto: Número de unidades previstas, segundo documentação gráfica de Projecto.
Critério de medição de obra: Medir-se-á o número de unidades realmente executadas segundo especificações de Projecto.

| Código | Un | Descrição | Rendimento | Preço | Importância |
|---|---|---|---|---|---|
| mt42wol052a | Ud | Terminal de ventilação, para cobertura, de 1159 mm de comprimento, cor preto, para conduta de saída de 125 mm de diâmetro. (material) | 1.000 | 143342.38 | 143342.38 |
| mo005 | h | Oficial de 1ª instalador de ar condicionado. (mão de obra) | 0.197 | 1084.69 | 213.68 |
| mo104 | h | Ajudante de instalador de ar condicionado. (mão de obra) | 0.197 | 619.46 | 122.03 |
| % | % | Custos directos complementares | 2 % | 143678.09 | 2873.56 |
|  |  | Custos directos |  |  | 146551.65 |
