# Sistema de controlo automático

- Propriedade do ficheiro: CYPE INGENIEROS, S.A.
- Formato: FIEBDC-3/2002
- Âmbito geográfico: Angola
- Moeda: AOA
- Custos indirectos: 3.00 %
- IVA: 18.00 %

## I Instalações

### IV Ventilação

#### IVU Ventilação geotérmica: poços canadianos

**IVU070** Ud Sistema de controlo automático.
Sistema de controlo automático, formado por bypass de aço galvanizado, para conduta de 160 mm de diâmetro nominal, composto por Tê 90° com juntas de EPDM de duplo lábio, comporta de regulação do caudal de ar e servomotor; e sonda de temperatura exterior.
Critérios considerados na determinação do preço da unidade de obra: O preço não inclui a instalação eléctrica.
Inclui: Colocação e ligação do bypass. Colocação e fixação da sonda de temperatura. Ligação eléctrica e verificação do seu correcto funcionamento.
Critério de medição de projecto: Número de unidades previstas, segundo documentação gráfica de Projecto.
Critério de medição de obra: Medir-se-á o número de unidades realmente executadas segundo especificações de Projecto.

| Código | Un | Descrição | Rendimento | Preço | Importância |
|---|---|---|---|---|---|
| mt42vgg060a | Ud | Bypass de aço galvanizado, para conduta de 160 mm de diâmetro nominal, composto por Tê 90° com juntas de EPDM de duplo lábio, comporta de regulação do caudal de ar e servomotor. (material) | 1.000 | 676066.42 | 676066.42 |
| mt42vgg065a | Ud | Sonda de temperatura exterior. (material) | 1.000 | 59032.23 | 59032.23 |
| mo011 | h | Oficial de 1ª montador. (mão de obra) | 0.262 | 1084.69 | 284.19 |
| mo080 | h | Ajudante de montador. (mão de obra) | 0.262 | 620.64 | 162.61 |
| % | % | Custos directos complementares | 2 % | 735545.45 | 14710.91 |
|  |  | Custos directos |  |  | 750256.36 |
