# Caixilharia de alumínio em envidraçados de montras

- Propriedade do ficheiro: CYPE INGENIEROS, S.A.
- Formato: FIEBDC-3/2002
- Âmbito geográfico: Angola
- Moeda: AOA
- Custos indirectos: 3.00 %
- IVA: 18.00 %

## L Vãos

### LC Caixilharias

#### LCL De alumínio

**LCL020** m² Caixilharia de alumínio em envidraçados de montras.
Caixilharia de alumínio lacado cor branca, com 60 microns de espessura mínima de película seca, em envidraçados de montras de superfície inferior a 4 m², formada por aros, bites e acessórios; marca de qualidade QUALICOAT, gama básica, com classificação à permeabilidade ao ar segundo EN 12207, à estanquidade à água segundo EN 12208 e à resistência à carga do vento segundo EN 12210, com pré-aro. Inclusive silicone neutro para vedação perimetral das juntas exterior e interior, entre a caixilharia e a obra.
Inclui: Colocação da caixilharia. Vedação de juntas perimetrais.
Critério de medição de projecto: Superfície da abertura a fechar, medida segundo documentação gráfica de Projecto.
Critério de medição de obra: Medir-se-á, com as dimensões da abertura, a superfície realmente executada segundo especificações de Projecto.

| Código | Un | Descrição | Rendimento | Preço | Importância |
|---|---|---|---|---|---|
| mt25pem015k | m | Pré-aro de alumínio, ensamblado através de esquadros e com ganchos de fixação para a fixação ao paramento e parafusos para a fixação da caixilharia. (material) | 2.000 | 8864.31 | 17728.62 |
| mt25pfb010m | m² | Caixilharia sem persiana de alumínio lacado cor branca para envidraçados de montras, de superfície menor de 4 m², formada por aros, bites e acessórios, gama básica, com classificação à permeabilidade ao ar segundo EN 12207, à estanquidade à água segundo EN 12208 e à resistência à carga do vento segundo EN 12210, marca de qualidade QUALICOAT. Inclusive ferragens, juntas de envidraçado de EPDM, parafusos de aço inoxidável, elementos de estanquidade e acessórios. (material) | 1.020 | 189254.57 | 193039.66 |
| mt22www050a | Ud | Cartucho de 300 ml de silicone neutro oxímico, de elasticidade permanente e cura rápida, cor branca, intervalo de temperatura de trabalho de -60 a 150°C, com resistência aos raios UV, dureza Shore A aproximada de 22, segundo EN ISO 868 e alongamento na rotura >= 800%, segundo EN ISO 8339. (material) | 0.448 | 5843.65 | 2617.96 |
| op00ato010 |  | Aparafusadora. | 1.000 | 0.00 | 0.00 |
| mo018 | h | Oficial de 1ª serralheiro. (mão de obra) | 0.226 | 1116.65 | 252.36 |
| mo059 | h | Ajudante de serralheiro. (mão de obra) | 0.205 | 649.28 | 133.10 |
| % | % | Custos directos complementares | 2 % | 213771.70 | 4275.43 |
|  |  | Custos directos |  |  | 218047.13 |
