# Isolamento térmico sob parapeito metálico

- Propriedade do ficheiro: CYPE INGENIEROS, S.A.
- Formato: FIEBDC-3/2002
- Âmbito geográfico: Angola
- Moeda: AOA
- Custos indirectos: 3.00 %
- IVA: 18.00 %

## N Isolamentos e impermeabilizações

### NA Isolamentos térmicos

#### NAJ Pontes térmicas

**NAJ020** m Isolamento térmico sob parapeito metálico.
Isolamento térmico sob parapeito metálico, formado por painel rígido de poliestireno extrudido, de superfície rugosa acanalada e bordo lateral com encaixe macho-fêmea e recto, de 40 mm de espessura, resistência à compressão >= 300 kPa, resistência térmica 1,2 m²°C/W, condutibilidade térmica 0,034 W/(m°C), colocado topo a topo e fixado com cimento cola sobre a superfície suporte, prévia aplicação de uma camada de regularização de argamassa industrial para alvenaria, de cimento, cor cinzento, com aditivo hidrófugo, categoria M-5 (resistência à compressão 5 N/mm²), fornecida em sacos, segundo EN 998-2, de 4 cm de espessura.
Inclui: Limpeza e preparação da superfície suporte. Aplicação da camada de regularização de argamassa. Marcação da disposição das peças. Corte do isolamento. Aplicação da cola. Colocação do isolamento.
Critério de medição de projecto: Comprimento medido segundo documentação gráfica de Projecto.
Critério de medição de obra: Medir-se-á o comprimento realmente executado segundo especificações de Projecto.

| Código | Un | Descrição | Rendimento | Preço | Importância |
|---|---|---|---|---|---|
| mt16pxa010eaq | m² | Painel rígido de poliestireno extrudido, segundo EN 13164, de superfície rugosa acanalada e bordo lateral com encaixe macho-fêmea e recto, de 40 mm de espessura, resistência à compressão >= 300 kPa, resistência térmica 1,2 m²°C/W, condutibilidade térmica 0,034 W/(m°C), Euroclasse E de reacção ao fogo segundo NP EN 13501-1, com código de designação XPS-EN 13164-T2-CS(10/Y)300-DS(70,90)-DLT(2)5-WL(T)0,7-WD(V)3-FTCD1. (material) | 0.300 | 10733.16 | 3219.95 |
| mt16aaa010 | kg | Argamassa cola para fixação de materiais isolantes. (material) | 2.700 | 219.97 | 593.92 |
| mt08aaa010a | m³ | Água. (material) | 0.006 | 279.70 | 1.68 |
| mt09mif010ia | t | Argamassa industrial para alvenaria, de cimento, cor cinzento, com aditivo hidrófugo, categoria M-5 (resistência à compressão 5 N/mm²), fornecida em sacos, segundo EN 998-2. (material) | 0.011 | 10717.80 | 117.90 |
| mo054 | h | Oficial de 1ª montador de isolamentos. (mão de obra) | 0.131 | 1057.30 | 138.51 |
| mo101 | h | Ajudante de montador de isolamentos. (mão de obra) | 0.131 | 604.97 | 79.25 |
| mo020 | h | Oficial de 1ª construção. (mão de obra) | 0.157 | 1028.94 | 161.54 |
| mo113 | h | Operário não qualificado construção. (mão de obra) | 0.315 | 581.64 | 183.22 |
| % | % | Custos directos complementares | 2 % | 4495.97 | 89.92 |
|  |  | Custos directos |  |  | 4585.89 |
