# Isolamento termo-acústico sob pavimentos de madeira e laminados, com poliestireno expandido

- Propriedade do ficheiro: CYPE INGENIEROS, S.A.
- Formato: FIEBDC-3/2002
- Âmbito geográfico: Angola
- Moeda: AOA
- Custos indirectos: 3.00 %
- IVA: 18.00 %

## N Isolamentos e impermeabilizações

### NA Isolamentos térmicos

#### NAM Pavimentos de madeira e laminados

**NAM030** m² Isolamento termo-acústico sob pavimentos de madeira e laminados, com poliestireno expandido.
Isolamento termo-acústico sob pavimentos de madeira e laminados, formado por painel rígido de poliestireno expandido, segundo NP EN 13163, de superfície lisa e bordo lateral a meia madeira, de 30 mm de espessura, resistência térmica 1 m²°C/W, condutibilidade térmica 0,03 W/(m°C), colocado topo a topo, simplesmente apoiado, coberto com filme de polietileno de 0,2 mm de espessura e dessolidarização perimetral executada com o mesmo material isolante, preparado para receber directamente o pavimento de madeira ou laminado. Inclusive fita autocolante para vedação de juntas.
Inclui: Limpeza e preparação da superfície suporte. Implantação e corte do isolamento. Colocação do isolamento. Colocação do filme de polietileno. Vedação de juntas do filme de polietileno.
Critério de medição de projecto: Superfície medida segundo documentação gráfica de Projecto.
Critério de medição de obra: Medir-se-á a superfície realmente executada segundo especificações de Projecto.

| Código | Un | Descrição | Rendimento | Preço | Importância |
|---|---|---|---|---|---|
| mt16pel060njd | m² | Painel rígido de poliestireno expandido, segundo NP EN 13163, de superfície lisa e bordo lateral a meia madeira, de 30 mm de espessura, resistência térmica 1 m²°C/W, condutibilidade térmica 0,03 W/(m°C), Euroclasse E de reacção ao fogo segundo NP EN 13501-1, com código de designação EPS-EN 13163-T3-L3-W2-S5-P10-TR200-DS(N)2-BS150-CS(10)100; proporcionando uma redução do nível global de pressão sonora a sons de percussão de 29 dB. (material) | 1.100 | 6020.41 | 6622.45 |
| mt16png010d | m² | Filme de polietileno de 0,2 mm de espessura e 184 g/m² de massa superficial. (material) | 1.050 | 487.49 | 511.86 |
| mt16aaa030 | m | Fita autocolante para vedação de juntas. (material) | 0.250 | 356.70 | 89.18 |
| mo054 | h | Oficial de 1ª montador de isolamentos. (mão de obra) | 0.157 | 1057.30 | 166.00 |
| mo101 | h | Ajudante de montador de isolamentos. (mão de obra) | 0.157 | 604.97 | 94.98 |
| % | % | Custos directos complementares | 2 % | 7484.47 | 149.69 |
|  |  | Custos directos |  |  | 7634.16 |
