# Pastilha anti-vibração, de borracha

- Propriedade do ficheiro: CYPE INGENIEROS, S.A.
- Formato: FIEBDC-3/2002
- Âmbito geográfico: Angola
- Moeda: AOA
- Custos indirectos: 3.00 %
- IVA: 18.00 %

## N Isolamentos e impermeabilizações

### NC Amortecimento de vibrações

#### NCA Amortecedores e elementos anti-vibração

**NCA010** Ud Pastilha anti-vibração, de borracha.
Pastilha anti-vibração de borracha com orifício central de 20 mm de diâmetro, de 70x70x25 mm e 200 kg de carga máxima.
Inclui: Marcação. Colocação da pastilha anti-vibração.
Critério de medição de projecto: Número de unidades previstas, segundo documentação gráfica de Projecto.
Critério de medição de obra: Medir-se-á o número de unidades realmente executadas segundo especificações de Projecto.

| Código | Un | Descrição | Rendimento | Preço | Importância |
|---|---|---|---|---|---|
| mt16avg020i | Ud | Pastilha anti-vibração de borracha com orifício central de 20 mm de diâmetro, de 70x70x25 mm e 200 kg de carga máxima. (material) | 1.000 | 2199.67 | 2199.67 |
| mo054 | h | Oficial de 1ª montador de isolamentos. (mão de obra) | 0.131 | 1057.30 | 138.51 |
| mo101 | h | Ajudante de montador de isolamentos. (mão de obra) | 0.131 | 604.97 | 79.25 |
| % | % | Custos directos complementares | 2 % | 2417.43 | 48.35 |
|  |  | Custos directos |  |  | 2465.78 |
