# Camada separadora em fundação: tela de polietileno

- Propriedade do ficheiro: CYPE INGENIEROS, S.A.
- Formato: FIEBDC-3/2002
- Âmbito geográfico: Angola
- Moeda: AOA
- Custos indirectos: 3.00 %
- IVA: 18.00 %

## N Isolamentos e impermeabilizações

### NG Geosintéticos

#### NGI Fundações

**NGI010** m² Camada separadora em fundação: tela de polietileno.
Camada separadora em fundação: filme de polietileno de 0,25 mm de espessura e 230 g/m² de massa superficial. Colocação em obra: com sobreposições, directamente sobre o terreno, sobre um enrocamento ou sobre uma superfície de betão.
Inclui: Colocação da camada separadora.
Critério de medição de projecto: Superfície medida segundo documentação gráfica de Projecto.
Critério de medição de obra: Medir-se-á a superfície realmente executada segundo especificações de Projecto, incluindo as entregas e as sobreposições.

| Código | Un | Descrição | Rendimento | Preço | Importância |
|---|---|---|---|---|---|
| mt16png010e | m² | Filme de polietileno de 0,25 mm de espessura e 230 g/m² de massa superficial. (material) | 1.400 | 606.39 | 848.95 |
| mo029 | h | Oficial de 1ª aplicador de lâminas impermeabilizantes. (mão de obra) | 0.026 | 1028.94 | 26.75 |
| mo067 | h | Ajudante de aplicador de lâminas impermeabilizantes. (mão de obra) | 0.052 | 604.97 | 31.46 |
| % | % | Custos directos complementares | 2 % | 907.16 | 18.14 |
|  |  | Custos directos |  |  | 925.30 |
