# Encontro de cobertura plana acessível, ventilada com paramento vertical. Impermeabilização com lâminas asfálticas

- Propriedade do ficheiro: CYPE INGENIEROS, S.A.
- Formato: FIEBDC-3/2002
- Âmbito geográfico: Angola
- Moeda: AOA
- Custos indirectos: 3.00 %
- IVA: 18.00 %

## Q Coberturas

### QB Planas acessíveis, ventiladas

#### QBF Pontos singulares

**QBF020** m Encontro de cobertura plana acessível, ventilada com paramento vertical. Impermeabilização com lâminas asfálticas.
Encontro de cobertura plana acessível, ventilada, com pavimento fixo, tipo convencional com paramento vertical; através da realização de um afastamento perimetral de mais de 5 cm relativamente ao paramento vertical e mais de 20 cm de altura sobre a protecção da cobertura, enchimento com argamassa de cimento, confeccionada em obra, dosificação 1:8 colocada sobre a impermeabilização soldada por sua vez ao suporte e formada por: banda de reforço de 50 cm de largura, realizada a partir de membrana de betume modificado com elastómero SBS, LBM(SBS)-40-FP, com armadura de feltro de poliéster não tecido de 160 g/m², de superfície não protegida, totalmente aderida ao suporte com maçarico, prévia aplicação de primário com emulsão asfáltica aniônica com cargas. Remate com banda de acabamento de 50 cm de desenvolvimento com membrana de betume modificado com elastómero SBS, LBM(SBS)-40-FP, com armadura de feltro de poliéster não tecido de 160 g/m², de superfície não protegida, acabamento com um revestimento de rodapés de grés rústico, de 7 cm, 3 €/m colocados com junta aberta (separação entre 3 e 15 mm), em camada fina com cimento cola de presa normal, C1 sem nenhuma característica adicional, cor cinzento e enchimento de juntas com argamassa de juntas cimentosa melhorada, com absorção de água reduzida e resistência elevada à abrasão tipo CG 2 W A, cor branco, para juntas de 2 a 15 mm, formação de ventilação perimetral da caixa de ar com tijolo cerâmico furado, e colocação de remate inferior cerâmico de 11x24 cm, fixado ao paramento, como remate da ventilação perimetral da caixa de ar.
Inclui: Formação da ventilação perimetral da câmara e da reentrância perimetral. Limpeza e preparação da superfície. Aplicação da emulsão asfáltica. Colocação da banda de reforço. Colocação da banda de acabamento. Implantação das peças de rodapé. Corte das peças e formação de encaixes em esquinas e cantos. Colocação do rodapé. Enchimento das juntas com argamassa de juntas. Colocação do remate inferior sobre a ventilação perimetral da caixa de ar.
Critério de medição de projecto: Comprimento medido em projecção horizontal, segundo documentação gráfica de Projecto.
Critério de medição de obra: Medir-se-á, em projecção horizontal, o comprimento realmente executado segundo especificações de Projecto.

| Código | Un | Descrição | Rendimento | Preço | Importância |
|---|---|---|---|---|---|
| mt04lpt010c | Ud | Tijolo cerâmico furado duplo, para revestir, 30x20x9 cm, para utilização em alvenaria protegida (peça P), densidade 746 kg/m³, segundo NP EN 771-1. (material) | 7.000 | 42.19 | 295.33 |
| mt04lpt010e | Ud | Tijolo cerâmico furado triplo, para revestir, 30x20x15 cm, para utilização em alvenaria protegida (peça P), densidade 650 kg/m³, segundo NP EN 771-1. (material) | 4.000 | 56.52 | 226.08 |
| mt08aaa010a | m³ | Água. (material) | 0.012 | 283.51 | 3.40 |
| mt01arg005a | t | Areia de pedreira, para argamassa preparada em obra. (material) | 0.030 | 3024.04 | 90.72 |
| mt08cem000l | kg | Cimento cinzento em sacos. (material) | 3.868 | 18.90 | 73.11 |
| mt14iea020c | kg | Emulsão asfáltica aniônica com cargas. (material) | 0.150 | 4074.50 | 611.18 |
| mt14lba010g | m² | Membrana de betume modificado com elastómero SBS, LBM(SBS)-40-FP, de 3,5 mm de espessura, massa nominal 4 kg/m², com armadura de feltro de poliéster não tecido de 160 g/m², de superfície não protegida. Segundo EN 13707. (material) | 1.025 | 8556.44 | 8770.35 |
| mt18rcr010a300 | m | Rodapé cerâmico de grés rústico, de 7 cm de largura, 3,00Kz/m. (material) | 1.050 | 2920.39 | 3066.41 |
| mt09mcr021g | kg | Cimento cola de presa normal, C1, segundo NP EN 12004, cor cinzento. (material) | 0.240 | 66.15 | 15.88 |
| mt09mcp020bB | kg | Argamassa de juntas cimentosa melhorada, com absorção de água reduzida e resistência elevada à abrasão, tipo CG2 W A, segundo EN 13888, cor branca, para juntas de 2 a 15 mm, à base de cimento de alta resistência, inertes seleccionados, aditivos especiais e pigmentos, com efeito anti-caruncho, anti-verdete e preventivo das eflorescências, hidrorrepelente, especial para enchimento de juntas de todo tipo de peças cerâmicas e pedras naturais em zonas de proliferação de microrganismos. (material) | 0.010 | 275.00 | 2.75 |
| mt20vce020a | m | Parapeito cerâmico de tijoleira tradicional, acabamento mate, cor vermelho, em peças de 11x24x1,2 cm, com pingadeira. (material) | 1.000 | 4645.27 | 4645.27 |
| mt08adt010 | kg | Aditivo hidrófugo para impermeabilização de argamassas ou betões. (material) | 0.090 | 226.80 | 20.41 |
| mt09mcr070a | kg | Argamassa de juntas cimentosa com resistência elevada à abrasão e absorção de água reduzida, CG2, para junta aberta entre 3 e 15 mm, segundo EN 13888. (material) | 0.164 | 187.11 | 30.69 |
| mq06hor010 | h | Betoneira eléctrica com uma capacidade de amassadura de 160 l. (equipamento) | 0.018 | 932.73 | 16.79 |
| op00sop010 |  | Maçarico para soldadura de lâminas asfálticas. | 1.000 | 0.00 | 0.00 |
| mo029 | h | Oficial de 1ª aplicador de lâminas impermeabilizantes. (mão de obra) | 0.236 | 1055.59 | 249.12 |
| mo067 | h | Ajudante de aplicador de lâminas impermeabilizantes. (mão de obra) | 0.236 | 620.64 | 146.47 |
| mo020 | h | Oficial de 1ª construção. (mão de obra) | 0.418 | 1055.59 | 441.24 |
| mo113 | h | Operário não qualificado construção. (mão de obra) | 0.637 | 596.70 | 380.10 |
| mo023 | h | Oficial de 1ª ladrilhador. (mão de obra) | 0.243 | 1055.59 | 256.51 |
| % | % | Custos directos complementares | 2 % | 19341.81 | 386.84 |
|  |  | Custos directos |  |  | 19728.65 |
