# Beirado decorativo

- Propriedade do ficheiro: CYPE INGENIEROS, S.A.
- Formato: FIEBDC-3/2002
- Âmbito geográfico: Angola
- Moeda: AOA
- Custos indirectos: 3.00 %
- IVA: 18.00 %

## Q Coberturas

### QR Remates

#### QRA Beirados

**QRA010** m Beirado decorativo.
Beirado decorativo no telhado, formado por tijolo moldado para beirado, em forma de peito de pomba, assente com argamassa de cimento, confeccionada em obra, com aditivo hidrófugo, dosificação 1:3.
Critérios considerados na determinação do preço da unidade de obra: O preço não inclui o enchimento das telhas de beirado.
Inclui: Marcação na laje dos elementos componentes do beirado. Colocação dos tijolos cerâmicos.
Critério de medição de projecto: Comprimento da borda da vertente, medida pela sua face exterior, segundo documentação gráfica de Projecto.
Critério de medição de obra: Medir-se-á, pelo seu maior desenvolvimento linear, o comprimento realmente executado segundo especificações de Projecto.

| Código | Un | Descrição | Rendimento | Preço | Importância |
|---|---|---|---|---|---|
| mt05mpa011a | Ud | Tijolo cerâmico face à vista maciço prensado, peito de pomba, vermelho, 24x12x5 cm, segundo NP EN 771-1. (material) | 18.000 | 178.84 | 3219.12 |
| mt08aaa010a | m³ | Água. (material) | 0.006 | 283.51 | 1.70 |
| mt01arg005a | t | Areia de pedreira, para argamassa preparada em obra. (material) | 0.033 | 3024.04 | 99.79 |
| mt08cem000l | kg | Cimento cinzento em sacos. (material) | 5.000 | 18.90 | 94.50 |
| mq06hor010 | h | Betoneira eléctrica com uma capacidade de amassadura de 160 l. (equipamento) | 0.019 | 932.73 | 17.72 |
| op00amo010 |  | Rebarbadora. | 1.000 | 0.00 | 0.00 |
| mo020 | h | Oficial de 1ª construção. (mão de obra) | 0.787 | 1055.59 | 830.75 |
| mo077 | h | Ajudante de construção. (mão de obra) | 0.997 | 620.64 | 618.78 |
| % | % | Custos directos complementares | 2 % | 4882.36 | 97.65 |
|  |  | Custos directos |  |  | 4980.01 |
